# Umbau und Ausbau Offener Ganztag
Angebotsaufforderung (GAEB DA XML 3.3, DA83)
Projekt: 1215
Währung: EUR
Ausführungsbeginn: 30.03.2026
Ausführungsende: 29.05.2026
Erstellt mit: GXML Toolbox V3.3 R20220330, ORCA AVA 27 27.00.00, 22.01.2026

## 01 Allgemeine Vorbemerkungen zum Leistungsverzeichnis Kalkulationshinweise
Allgemeine Vorbemerkungen

1.0
Objekt und Baumaßnahme

1.1
Baugrundstück

Das Grundstück Obertinsberger Str. 16 liegt in zentraler Lage der Innenstadt von Lüdenscheid.

Bauherr:
Stadt Lüdenscheid, ZGW
Rathausplatz 2
58507 Lüdenscheid

Bauort:
Obertinsberger Str. 16, 58507 Lüdenscheid
Lüdenscheid-Stadt, Flur 49, Flurstücke 266,310

1.2
Baustellenerschließung / Baustelleneinrichtungsflächen / Bauablauf / Bauzeiten

Die Baustelle kann nur über die Obertinsberger Straße angefahren werden.
(Einbahnstraße, Wohnstraße, sehr eng)
Nach Abstimmung mit der Bauleitung sind Park- und Lagermöglichkeiten auf dem abgesperrten Schulhofbereich vor dem Gebäude zu nutzen.

Eine Besichtigung der Gegebenheiten vor Ort wird empfohlen.
Eine Besichtigung von außen ist jederzeit möglich.
Für Besichtigungen innen ist ein Termin mit der Bauüberwachung über die Vergabestelle / Bauherr zu vereinbaren.

Baubeginn und Bauzeiten

Baubeginn:  30.03.2026
Fertigstellung: 29.05.2026
Einzelheiten siehe Anlage Bauzeitenplan.

Die Umsetzung der Maßnahme wird mit Mitteln zur Förderung des beschleunigten Infrastrukturausbaus der Ganztagsbetreuung für Grundschulkinder gefördert.

1.3 Gebäude / Liegenschaft

Das bestehende denkmalgeschützte Gebäude wurde im Jahr 1909 als Schulgebäude errichtet; der Anbau entstand 1953.
Der denkmalgeschützte Gebäudeteil wurde am 29.05.2017 als Nr. 187 in die Denkmalliste der Stadt Lüdenscheid aufgenommen. Der Anbau wird aufgrund seiner teilweise beachtlichen Ausstattung als erhaltenswerte Bausubstanz eingestuft.
Es gibt drei Vollgeschosse (Erdgeschoss und 1. + 2. Obergeschoss) sowie ein vollständiges, durch den Bruchsteinsockel teilweise überirdisches Untergeschoss. Der Dachraum im denkmalgeschützten Bereich ist ausgebaut; im Anbau befinden sich keine Aufenthaltsräume im Dachgeschoß.
Das Gebäude wird als Grundschule genutzt.

Die Umbaumaßnahmen umfassen insbesondere eine Neugestaltung der Grundrisse. Durch Öffnen der Flur- und Zwischenwände werden Sichtverbindungen geschaffen werden. Sämtliche Elektro- und Heizungsinstallationen werden erneuert. Sanitäre Anlagen und Leitungen werden in Teilen erneuert und erweitert.

Ein Schadstoffgutachten liegt vor.

Baubeschreibung / Beschreibung der Maßnahmen allgemein:

Die Stadt Lüdenscheid beabsichtigt die Tinsberger Grundschule für die Nutzung als zweizügige Offene Ganztagsschule in zwei Bauabschnitten umzubauen.

1. Bauabschnitt: Umbau des Anbaubereiches
2. Bauabschnitt: Umbau des Altbaus (denkmalgeschützt)

Die Grundschule Tinsberg besteht aus zwei Gebäudeteilen. Der ältere Teil (Baujahr um 1900) steht unter Denkmalschutz; der Anbau wurde in den 50er Jahren erstellt. Im Gebäude soll durch Einführung eines neuen pädagogischen Konzeptes und Umgestaltung der Grundrisse eine Offene Ganztagsschule entstehen. Die Kubatur des Gebäudes bleibt unverändert. In allen Etagen sollen durch das Öffnen der Zwischenwände mit Fenstern und größeren Durchgängen Sichtbeziehungen und größere Lernbereiche geschaffen werden. Am Anbau wird eine Stahl-Außentreppe errichtet um die Rettungswege zu sichern. Im Außenbereich entsteht ein der Mensa vorgelagertes Atrium für die Nutzung als grünes Klassenzimmer.
Im Zuge der Umbauarbeiten werden auch haustechnische Bereiche umgebaut bzw. erneuert.

Der Anbau hat zwei Vollgeschosse; in Teilbereichen 3 Vollgeschosse mit teilweise ausgebautem Satteldach.
Der Altbau hat 3 Vollgeschosse und ein ausgebautes Dachgeschoß.

Die Eingriffe in die Gebäudesubstanz werden auf das erforderliche Mindestmaß begrenzt.
Zur Herstellung der Sichtbeziehungen werden Wanddurchbrüche notwendig.
An verschiedenen Stellen im Erdgeschoss und im 1.Obergeschoss müssen Stahlträger gemäß Statik dort eingezogen werden, wo tragende Wände durch Einbau von Wanddurchdrüchen geschwächt werden.
Im Untergeschoss sind die tragenden Wände durch den nachträglichen Einbau von Stahlbetonunterzügen gemäß Statik zu verstärken.Für zusätzliche Wanddurchbrüche sind auch im Untergeschoss Stahlträger gemäß Statik einzubauen.
Der Ausbau der neuen WC-Bereiche erfolgt in Trockenbauweise.

Eine Vorabstimmung mit der unteren und der oberen Denkmalbehörde ist erfolgt.

Während der Bauzeit läuft der Schulbetrieb im denkmalgeschützten Bereich weiter. Zusätzlich werden 2 Schulklassen in einen bauseits errichteten Klassenraumcontainer ausgelagert.

Technische Gebäudeausrüstung:

Die vorhandene Heizungsanlage bleibt bestehen. Heizkörper und Leitungen werden erneuert.
Wasser- und Abwasserleitung, sowie die Sanitärgegenstände werden erneuert.
Lüftungsleitungen werden neu erstellt.
Die Leuchten werden ausgetauscht und die Elektroinstallationen neu erstellt.
Das Gebäude erhält eine Sicherheitsbeleuchtung.

2.0
Arbeitsumfang

2.1
Die hier ausgeschriebenen Leistungen umfassen die Arbeiten und Leistungen zur Erstellung von:

Rohbauarbeiten
Die wesentlichen Arbeiten umfassen:

- Baustelleneinrichtung
- Rückbau tragender und nichttragender Wände inkl. statisch erforderlicher Abstützmaßnahmen
- Einbau von Stahlrahmen und Stahlträgern als statische Abfangung
- Maurerarbeiten (Beiarbeiten Wandvorlagen, Ausmauerung Heizkörpernischen, Trennwände)
- Stahlbetonarbeiten (Unterzüge, Betonpolster)
- Ergänzungen Estrichflächen im Bereich von abgebrochenen Bauteilen

2.2
Das Anfertigen der erforderlichen Aufmaß- und Abrechnungszeichnungen nach den Plänen des Architekten ist Sache des Auftragnehmers. Dieser Aufwand ist in die Einheitspreise einzukalkulieren

3.0
Beschreibung der Zufahrten und Lagerplätze

3.1
Das Gebäude ist von der öffentlichen Verkehrsfläche erreichbar. Siehe auch Punkt 1.1 und 1.2.

3.2
Dem Leistungsverzeichnis ist ein Baustelleneinrichtungsplan beigefügt.
In dem Plan sind die Zu- und Abfahrten, die Lagerflächen, Stellplätze und Aufstellplätze der Container dargestellt. Dauerhafte Lagerplätze stehen innerhalb des Gebäudes grundsätzlich nicht zur Verfügung. Die Baustelleneinrichtung des AN ist mit der Bauüberwachung Hochbau, spätestens 14 Tage nach Beauftragung abzustimmen und schriftlich freigeben zu lassen.

3.3
Zusatzkosten und Aufwendungen, die aus diesen vorbeschriebenen Regelungen und Erschwernissen entstehen, werden nicht gesondert vergütet, sind in die Einheitspreise einzukalkulieren und mit den Einheitspreisen des Angebotes abgegolten.

4.0
Kalkulation, Aufmaß und Abrechnungen

4.1 Für die Kalkulation, Abrechnung der Leistung und Abnahmen gelten u. a. die beigefügten Unterlagen, sowie die nachstehenden Hinweise:

Es wird eine Objektbesichtigung empfohlen um u.a. die Thematik der An- und Abtransporte innerhalb und außerhalb der Baustelle zur Kenntnis zu nehmen. Dies gilt insbesondere für die Transportwege entlang der öffentlichen Flächen. Siehe hierzu Terminhinweis unter Pkt. 1.2.

4.2
Tagelohnarbeiten erfolgen nur auf besondere Anweisung der Bauleitung und sind vor der Ausführung abzustimmen. Mit dem Stundenlohn sind alle erforderlichen Nebenkosten wie Aufsichtsstunden und Aufwendungen für die Einweisung auf der Baustelle abgegolten.

4.3
Die angebotenen Einheitspreise gelten für die komplette Ausführung einschl. Material, Lieferung der erforderlichen Materialien, Hilfsmittel, Gestellung der Geräte, Vorhaltung sämtlicher Gerätschaften und der erforderlichen Arbeits- und Schutzgerüste zur Ausführung der beschriebenen Leistungen.

4.4
Rechnungen sind kumulierend und mit aufsteigenden Aufmaßen einzureichen. Die Rechnungspositionen und deren Nummerierungen müssen denen des Leistungsverzeichnisses entsprechen. Rechnungsanlagen wie: Aufmaße, Aufmaßskizzen, Massenermittlungen usw. müssen immer bezogen und unter Angabe der Raumnummern und Raumbezeichnungen der Architektenpläne erfolgen und sind als GAEB-Austauschdateien mit Mengenermittlungen (Austauschformate DA 11, DA 12, X31) einzureichen. Ohne Einreichung der GAEB-Austauschdateien werden Rechnungen (Abschlags- oder Schlussrechnungen) nicht geprüft, ansonsten gilt die Rechnung des AN als nicht prüfbar.

4.5
Für Schadstoffsanierungsarbeiten und Demontagen gefahrstoffhaltiger Baumaterialien gibt es keine ATV DIN. Die Massen werden, soweit keine abweichende Regelung in der Leistungsposition angegeben ist, nach den tatsächlich bearbeiteten Massen nach dem Vordersatz der betreffenden Leistungsposition abgerechnet, d.h. nach Länge, Breite, Höhe, Fläche, Kubatur, Gewicht usw. oder über Abrechnungspauschalen z.B. nach BGF in m² etc.

Für die Schlussrechnung sind sämtliche abfallrechtlichen Nachweise über die ordnungsgemäße Entsorgung beizubringen. Über die Entsorgung ist eine zusammenhängende Dokumentation über die Abfallarten, aufgeteilt nach Abfallschlüssel mit den Massen vorzulegen.
Zur Prüfung sind dabei die nach Abfallschlüssel sortierten Wiegescheine vorzulegen. Nach Abschluss der vertraglichen Durchführung der Arbeiten kann die Schlussrechnung erst vorgelegt werden, wenn ein lückenloser Nachweis über den Verbleib des Abfalls vorgelegt ist.

5.0
Arbeitsunterbrechungen, Sicherheitshinweise und Schuttbeseitigung

5.1
Der Auftragnehmer ist verpflichtet, alle für den Bauablauf notwendigen Sicherheitsbestimmungen und Maßnahmen genau zu beachten. Dies gilt für die Einhaltung aller erforderlichen Vorschriften aus dem Arbeitsschutz, den Vorschriften der Berufsgenossenschaften und Versicherer.

Die Einhaltung der Unfallverhütungsvorschriften ist zwingend erforderlich. Unbefugten ist der Zutritt zur Baustelle zu untersagen, andernfalls obliegt dem Auftragnehmer die Haftung.

5.2
Alle vorhandenen Bauteile angrenzend zur Baumaßnahme sind während der Ausführungszeit vor Beschädigungen und Verschmutzungen mit geeignetem Material zu schützen.

5.3 Ein besonderer Hinweis gilt in diesem Zusammenhang dem Schutz der Personen, die sich ganztägig auf den angrenzenden öffentlichen Flächen rund um das Baufeld bewegen.

5.4
Der Einsatz von Baufahrzeugen sowie Lagerungen von Materialien außerhalb der zugewiesenen Plätze ist generell untersagt. Der Bauablauf ist so durchzuführen, dass eine Beschädigung der Bäume auf dem Schulhof, sowie der Straßenflächen, Bürgersteige, Straßenlaternen, Beschilderungen und Parkflächen unterbleibt.

5.5
Verkehrsflächen und Wegeflächen im Arbeitsbereich sind schuttfrei und besenrein vorzuhalten. Führt der Auftragnehmer die verlangten Reinigungen und Schuttentsorgungen nicht aus, kann der Auftraggeber eine Drittfirma einschalten und den Verursacher belasten. Für alle Schuttentsorgungen sind die erforderlichen Schuttmengen vorzusortieren und getrennt abzufahren, Sondermüll ist auf Nachweis zu entsorgen.

5.6
Der Schutz gegen Diebstahl und Beschädigung der angelieferten und eingebauten Baustoffe sowie
aller an der Baustelle vorhandenen und eingesetzten Materialien, Geräte und Baulichkeiten ist während der Baumaßnahme bis zur Abnahme Sache des Auftragnehmers. Ein verschlossener Raum / Lager im Inneren des Gebäudes steht nicht zur Verfügung.

5.7
Die Baustellenordnung ist einzuhalten.

6.0
Baumaßnahmen und Abwicklung

6.1 Baubeginn: siehe Formblätter zum Leistungsverzeichnis bzw. Bauzeitenplan in der Anlage.

Der Bauzeitenplan ist zur Durchführung der Arbeiten beigefügt. Der AN wird um weitere Detaillierung im Zuge seiner Arbeitsvorbereitung gebeten.

6.2
Die Bauleitung beabsichtigt einmal wöchentlich eine Baubesprechung mit den beteiligten Firmen durchzuführen, an denen jeweils ein verantwortlicher und entscheidungsbefugter Vertreter des AN auf Anforderung teilzunehmen hat.

6.3
Für die Durchführung der gesamten Arbeiten muss durch den AN ein verantwortlicher Bauleiter eingesetzt werden, sowie täglich ein weisungsbefugter Polier an der Baustelle anwesend sein.
Mit Beginn der Bauarbeiten sind die mit diesen Aufgaben betreuten Personen schriftlich zu benennen. Die Baustelle ist im Übrigen mit ausreichendem Fachpersonal zu besetzen, wobei die fachliche Qualifikation/Ausbildung über eine Mitarbeiterliste schriftlich nachzuweisen ist.
Der Auftragnehmer ist verpflichtet, einen während der Ausführungszeit ständig auf der Baustelle anwesenden, verantwortlichen, der deutschen Sprache mächtigen Vertreter zu benennen und zur Verfügung zu stellen, der vom Auftragnehmer bevollmächtigt und verpflichtet ist, auf Verlangen des Auftraggebers an Baubesprechungen teilzunehmen und verbindliche Anweisungen des Auftraggebers entgegenzunehmen.

6.4
Es ist ein Bautagebuch zu führen, das wöchentlich der Bauleitung vorzulegen ist.

6.5
Die Ausschreibung ist in verschiedene Titel aufgeteilt mit zusätzlichen Vorbemerkungen und Hinweisen zu den ausgeschriebenen Positionen, deren Hinweise in den Kalkulationen zu berücksichtigen sind.

6.6
Gebäude- und Raumhöhen: Siehe Pläne der Anlagen und Positionen des Leistungsverzeichnisses. Im Gebäude werden seitens des Vermessers nach den Abbrucharbeiten bauseitig 1-2 Meterrisse je Geschoss angelegt.

7.0
Erschwernisse

7.1
Da das Gebäude als erhaltenswert eingestuft ist, müssen alle Arbeiten mit äußerster Vorsicht und in enger Abstimmung mit der Bauüberwachung durchgeführt werden. Schutzmaßnahmen sind in erforderlichem Umfang zu treffen. Unter Umständen ist mit zeitlichen Verzögerungen zu rechnen, wenn unerwartet Abstimmungen mit der unteren oder oberen Denkmalbehörde erfolgen müssen.
Kurze Arbeitsunterbrechungen von bis zu 4-5 Stunden Gesamtdauer werden nicht vergütet. Bei längeren Abstimmungen muss der Auftragnehmer seine Arbeiten in anderen Teilbereichen der Baumaßnahme fortsetzen. Nach erfolgter Untersuchung steht der Teilbereich wieder für die weiteren Arbeiten zur Verfügung. Diese Flexibilität im Bauablauf wird nicht gesondert vergütet.
Die Arbeiten sind so einzuteilen, dass ausreichend Ausweicharbeiten zur Verfügung stehen.

7.2
Der erhaltenswerte Gebäudeteil ist zum Zeitpunkt der Arbeiten frei von jeglicher Nutzung. Im angrenzenden denkmalgeschützten Bauteil läuft der Schulbetrieb von 8.00 - 16.00 Uhr. Der denkmalgeschützte Bereich ist nicht Bestandteil der Maßnahmen. In den Pausenzeiten wird der Schulhofbereich hinter dem Gebäude genutzt.
Die Lärmbeeinträchtigungen müssen für benachbarte Einrichtungen so gering wie möglich gehalten werden. Der AN hat stets durch seine eigenen Überlegungen und Vorschläge am Erreichen des Erstellungsziels mitzuwirken.

7.3
Sämtliche Baustellenzugänge sind ständig geschlossen zu halten.

7.4
Anlieferungen sind mit Rücksicht auf die Schulabläufe zu planen.
die Baustelle befuindet sich in einem Wohngebiet mit Einbahnstraßenverkehr, sowie beidseitig angeordneten Parkstreifen. In der Zeit von 6.45 Uhr bis 8.30 Uhr ist mit verstärktem Fußgängeraufkommen zu rechnen, daher sollte die Anlieferung von Materialien / LKW-Anfuhr in diesem Zeitraum vermieden werden. sollten Lieferungen unvermeidbar sein, ist der Termin mit der Bauleitung / Schulleitung im Vorfeld anzukündigen.

7.5
Der Bauablauf, Arbeits-, Geräte- und Materialeinsätze und Montagen sind auf die Vorpunkte abzustimmen und jederzeit zu beachten.

8.0
Brandschutz während der Ausführung

8.1
Der für die Baumaßnahme verantwortliche Bauleiter des AN hat den Brandschutz für sein Gewerk sicherzustellen.

8.2
Während der Bauarbeiten sind vorbeugende Brandschutzmaßnahmen betrieblicher Art zu treffen. Auf das Merkblatt "Brandschutz bei Bauarbeiten" der Bau-Berufsgenossenschaft sowie des Verbandes der Sachversicherer wird hingewiesen. Im Gebäude dürfen brennbare Baustoffe und sonstige brennbare Gegenstände nur örtlich und mengenmäßig begrenzt gelagert werden. Dies gilt auch für Flüssigkeiten und Gase. Brennbare Abfallstoffe sind täglich aus dem Gebäude zu entfernen. Für brennbare Abfallstoffe sind auf der Baustelle nicht brennbare Großbehälter (Container) aufzustellen, der Abstand von baulichen Anlagen muss mindestens 10m betragen. Größere Entsorgungen sind täglich zu organisieren.

8.3
Bei feuergefährlichen Arbeiten, z. B. Schweißen, Schneiden und artverwandte Arbeitsverfahren sowie beim Umgang mit offenem Feuer in Verbindung mit brennbaren Stoffen sind Brandschutzposten einzuteilen. Es sind geeignete Feuerlöschgeräte bereitzustellen. Nach Beendigung der feuergefährlichen Arbeiten sind Nachkontrollen durchzuführen. Auf die UVV; Schweißen, Schneiden und artverwandte Arbeitsverfahren (VBG 15) sowie das Merkblatt Brandschutz bei Bauarbeiten der Bau-Berufsgenossenschaften wird hingewiesen.

9.0
Vertragsgrundlagen / Vorschriften / Bestimmungen

9.1
Vorschriften/Bestimmungen: Die Ausführung der vertraglichen Leistungen hat in Übereinstimmung mit den allgemeinen Vertragsbedingungen, der VOB, der LBO NRW, AVV Baulärm den DIN-Normen, den Fachregeln der Verbände, den Verordnungen der Baubehörden, den Arbeitsschutzbestimmungen sowie den Unfallverhütungsvorschriften sowie den Hinweisen der Werkstofflieferanten zu erfolgen. Sie gelten inhaltlich in ihrer jeweils neusten Fassung als Ergänzung der Leistungsbeschreibung.

9.2
Alle Eignungs-, Überwachungs- und Kontrollprüfungen sind nach den jeweils geltenden Vorschriften durchzuführen und der Bauleitung auszuhändigen. Es dürfen nur güteschutzüberwachte Materialien mit den entsprechenden Zulassungen eingebaut und verwendet werden. Diese Nachweise werden nicht gesondert vergütet und sind mit den Einheitspreisen des Angebotes abgegolten.

10.0
Baustrom und Bauwasser

Die Herstellung des Baustromanschlusses erfolgt vorab durch das Gewerk Elektro.
Es wird ein Baustromverteiler aufgestellt. (Untergeschoß).
Die Zuleitung zu den Verbrauchsstellen ist Sache des Auftragnehmers. Alle Leitungen, Kabel und Zubehör müssen den VDE-Bestimmungen entsprechen. Eine Baubeleuchtung der Flure wird durch das Gewerk Elektro gestellt.

Der Bauwasseranschluss wird ebenfalls bauseits hergestellt.

11.0
Gerüste

Sämtliche Gerüste zur Erstellung der eigenen Leistungen sind, sofern nicht anders beschrieben, durch den Auftragnehmer in die Baustelleneinrichtung einzukalkulieren.

Geschosshöhen siehe Schnitte:
KG: ca. 3,24 m
EG: ca. 3,55 m
1.OG.: ca.3,55 m
2.OG.: ca.3,55 m
2.OG. / Aula (Tonnengewölbe): im Scheitel ca. 4,65 m

12.0
Baukran

Es wird bauseits kein Kran gestellt.

Der Einsatz eigener Hebewerkzeuge ist auf die jeweilige Ausführung abzustimmen, in die Baustelleneinrichtung einzukalkulieren.

13.0
Sonstiges

13.1
Die vollständige Konstruktionsplanung sowie die Werk-, Montageplanung ist soweit erforderlich durch den AN für das an ihn beauftragte Gewerk zu erstellen. Sämtliche dem Leistungsverzeichnis beigefügte Zeichnungen dienen zur Beschreibung der Bauteile sowie der Kalkulationshilfe für den Bieter und ersetzen nicht die eigene Konstruktionsplanung, bzw. die Werkstatt- und Montagezeichnungen. Dem Architekten/Planer sind vor der Ausführung der Arbeiten Systemdetails, Datenblätter, Zulassungen und Ausführungsbeschreibungen zu übermitteln, diese sind abzustimmen.

13.2
Toleranzen: Sofern Maße in den Plänen angegeben sind, sind diese stets vor Ort im Bestand zu überprüfen, da Toleranzen vorhanden sind können. Vorgegebene Fluchten gelten stets vor Maßangaben.

13.3
Soweit in der Leistungsbeschreibung auf Technische Spezifikationen, z.B. nationale Normen, mit denen Europäische Normen umgesetzt werden, europäisch technische Bewertungen, gemeinsame technische Spezifikationen, Internationale Normen, Bezug genommen wird, werden auch ohne den ausdrücklichen Zusatz: "oder gleichwertig" immer gleichwertige Technische Spezifikationen in Bezug genommen.

13.4
Der AG hat für die Baumaßnahme eine Bauwesenversicherung abgeschlossen. Die anteiligen Kosten des AN hierfür betragen 0,2% der Nettoschlussrechnungssumme.

Alle vorbeschriebenen Vorbemerkungen und ZTV´s sind bei der Angebotserstellung zu berücksichtigen und in die Einheitspreise des Angebotes einzukalkulieren.

## 02 Sicherheits- und Gesundheitsschutz-Koordination
Sicherheits- und Gesundheitsschutz-Koordination

01. Die Baustelle unterliegt der Baustellenverordnung (BaustellV), die Vertragsbestandteil und von jedem Auftragnehmer anzuerkennen ist. Die BaustellV ist Bestandteil dieser Ausschreibung, entsprechend zu beachten und anzuwenden.

02. Der Bauherr hat zum Zweck der Umsetzung der BaustellV einen Sicherheits- und Gesundheitsschutzkoordinator (SiGeKo) eingesetzt.

03. Der SiGeKo wird die Baustelle in regelmäßigen Abständen begehen und auf die Einhaltung der Arbeitsschutzbestimmungen achten. Seinen Anweisungen und Auflagen zur Abstellung von Mängeln ist unverzüglich Folge zu leisten.

04. Arbeitsverfahren, Schutzmaßnahmen etc. sind mit dem SiGeKo abzustimmen. Evt. zusätzlich erforderlich werdende Kontrollbegehungen des SiGeKo, die einzelne Auftragnehmer zu verantworten haben, werden dem betreffenden Unternehmen in Rechnung gestellt.

05. Jeder Arbeitsunfall ist dem SiGeKo unverzüglich schriftlich und vorab telefonisch zu melden.

06. Die auf der Baustelle anwesenden Firmen haben untereinander einen Koordinator nach UVV BGV A1 (ehem. VBG 1) zu bestimmen, sofern eine Abstimmung bei gegenseitiger Gefährdung gegeben ist. Dieser VBG-Koordinator ist dem SiGeKo zu benennen und hat sich mit diesem abzustimmen.

07. Gemäß der BaustellV wird ein SiGe-Plan erstellt. Die Regelungen sind für alle auf der Baustelle tätigen Firmen Vertragsbestandteil und sind zwingend einzuhalten. Der SiGe-Plan wird auf der Baustelle sichtbar ausgehängt, die Einweisung erfolgt durch den SiGeKo.

08. Sämtliche gemäß UVV sowie Gesetzen und Verordnungen erforderlichen Schutz- und Sicherheitsmaßnahmen sind unmittelbar und parallel mit den Arbeiten aus- bzw. durchzuführen und gemäß Anweisung der Objektüberwachung des Architekten und des SiGeKos vorzuhalten, einschließlich eventuell erforderlicher Wartung und Reparatur.

09. Jeder Auftragnehmer hat die erforderlichen Erste-Hilfe-Einrichtungen während der Bauzeit auf der Baustelle vorzuhalten. Weiterhin sind dem SiGeKo die erforderlichen Ersthelfer auf der Baustelle zu benennen. Folgende Unterlagen müssen dem SiGeKo unaufgefordert zur Verfügung gestellt werden:

- Baustelleneinrichtungsplan
- Gefährdungsbeurteilung der Firma gem. §5 und §6 des ArbSchG
- Gefahrstoffliste mit Mengenangaben
- Angabe der Nachunternehmer (Name, Anzahl der Beschäftigten, Einsatzdauer)
- Unterweisungsnachweis der Beschäftigten
- Arbeitsmedizinische Untersuchungsnachweise
- Angabe des Namens der Sicherheitsfachkraft
- Angabe der Namen der Sicherheitsbeauftragten auf der Baustelle
- Angabe der Namen der Ersthelfer auf der Baustelle (min. 10 % der anwesenden Beschäftigten)

## 03 Anlagenverzeichnis der Planunterlagen zum Leistungsverzeichnis
Anlagenverzeichnis der Planunterlagen zum Leistungsverzeichnis :

01:  Baustelleneinrichtungsplan

02:  Bauzeitenplan

03:  Pläne

Ausführungspläne:  A 1.01a Grundriss UG
  A 1.02a Grundriss EG
  A 1.03a Grundriss 1.OG
  A 1.04a Grundriss 2.OG
  A 1.06 Schnitt A-A
  A 1.07 Schnitt C-C und D-D
  A 1.08 Schnitt B-B und E-E
  A 1.09 Schnitt F-F

Tragwerksplanung: Bauablauf Stahlrahmen
  1_TWP_5_BW_U1_01 Bewehrung Stb-Träger im UG
  1_TWP_5_BW_U1_02 Bewehrung Fundamente Außentreppe
  1_TWP_5_SÜ_XX_01_a-1BA Stahlbauübersicht Außentreppe
  1_TWP_5_SÜ_U1_01-1BA Stahlbauübersicht Decke ü Untergeschoß
  1_TWP_5_SÜ_00_01-1BA Stahlbauübersicht Decke ü Erdgeschoß
  1_TWP_5_SÜ_01_01-1BA Stahlbauübersicht Decke ü 1 Obergeschoß
  1_TWP_5_SÜ_02_01-1BA Stahlbauübersicht Decke ü 2 Obergeschoß

## 04 Zusätzliche Technische Vertragsbedingungen (ZTV) Abbruch
ZTV 01 Es gelten zusätzlich als Vorschrift:

-ATV DIN 18459 Abbruch und Rückbauarbeiten, ergänzt durch Tchnische Vorschriften Abbrucharbeiten
-BGI 665 Abbrucharbeiten
-BGR 128 Kontaminierte Bereiche
-TGRS 524 Sanierung und Abreiten in kontaminierten Bereichen
-TGRS 519 Asbest
-TGRS 521 Faserstäube
-weitere in Anlagen genannte Normen, Vorschriften und Regelwerke in ihrer jeweils gültigen Fassung.

ZTV 02 Die hier beschriebenen Abbrucharbeiten beinhalten den vollständigen Abbruch von Bauteilen, wie beschrieben, sowie Installationen in abzubrechenden wänden etc.

ZTV 03 Grundsätzliche ist davon auszugehen, dass alle Abbruchmaterialien nicht auf dem Grundstück verbleiben und vollständig entsorgt werden. Alle Abbruchmaterilien gehen in das Eigentum des Auftragnehmers über und sind fachgerecht zu entsorgen.

ZTV 04 Abbrucharbeiten dürfen nur von erfahrenenen und fachlich geeigneten Personen ausgeführt werden. Unternehmen müssen über die erforderlichen Geräte und Einrichtungen verfügen. Vor Beginn der arbeiten ist durch den Unternehmer eine baustellenbezogene Gefährdungsbeurteilung durchzuführen. Abbrucharbeiten dürfen erst begonnen werden, wenn eine Abbruchanweisung durch den Unternehmer erstellt wurde. Diese ist mit dem Statiker abzustimmen.

ZTV 05 Alle notwendigen Abstimmungen mit den beteiligten Behörden, die Einholung von weiteren Genehmigungen und die Einholung und kurzfristige Vorlage von Entsorgungsnachweisen ist alleinige Sache des Auftragnehmers.

ZTV 06 Als Angebotsgrundlage dienen neben den Positionsbeschreibungen weiterhin:
-Anlagen gemäß des Leistungsverzeichnisses
-eine Ortsbegehung durch den Auftragnehmer

ZTV 07 Die vorbeschriebenen ZTV´s sind bei der Angebotserstellung zu berücksichtigen und in die Einheitspreise einzukalkulieren.

ZTV 08 Vor Ausführung der Abbrucharbeiten sind die tragenden Bauteile umfangreich bis ins Untergeschoß zu unterjochen. Diese ist in Abstimmung mit dem Statiker auszuführen.

## 05 Zusätzliche Technische Vertragsbedingungen (ZTV) Mauerwerk
ZTV 01 Alle Arbeiten sind nach den anerkannten Regeln der Terchnik auszuführen; insbesondere sind zu beachten:

-DIN 18330 Mauerarbeiten
-DIN 1053 Mauerwerk
-DIN 1055 Lastannahmen
-DIN 105 Mauerziegel
-DIN 106 Kalksandstein
-DIN 165 Gasbetonsteine
-DIN 18160 Hausschornsteine
-DIN 188332 Natursteine
-DIN 18152 Vollsteine aus Leichtbeton
-DIN 18555 Mörtel
-DIN 4102 Brandverhalten von Baustoffen
-DIN 4108 Wärmeschutz
-DIN 4109 Schallschutz
-EnEV Energieeinsparungsverordnung

ZTV 02 Die Sicherung von Bauteilen. deren Trag- und Standsicherheit nur im Zusammenhang mit anderen, noch nicht erstellten Bauteilen gewährleistet ist, ist durch geeignete fachgerechte Maßnahmen (Unterstützungen, Aussteifungen) ist als Nebenleistung einzukalkulieren.

ZTV 03 Der Auftragnehmer ist verpflichtet, für die Mauerarbeiten nur dafür geeignete Fachkräfte einzusetzen. Der Auftraggeber behält sich vor, ggf. ungeeignete Arbeitskräfte von der Arbeit auszuschließen. Der Auftragnehmer ist in diesem Fall verpflichtet, diesen Arbeiter durch eine Fachkraft zu ersetzen.

ZTV 04 Mischmauerwerk ist nicht zulässig. Bei allen Mauerwerksgüten sind die Angaben der Statik zu beachten. Mauerwerkskreuzungen sind grundsätzlich mit Verzahnung zu erstellen.

## 06 Zusätzliche Technische Vertragsbedingungen (ZTV) Beton und Stahlbeton
ZTV 01 Mit den EP der Betonstahlpositionen sind alle Kosten für das Liefern, Schneiden, Biegen und Einbauen des Betonstahles im Ortbeton unabhängig von der Einbauhöhe und der Wahl der erforderlichen Durchmesser abgegolten.

ZTV 02 Für evtl. Ergänzungen und für Bauteile, deren Bewehrung örtlich anzupassen ist, ist ein entsprechender Vorrat an Betonstahl aller Durchmesser und eine entsprechende Biegelage örtlich vorzuhalten.

ZTV 03 Bauteile aus Baustahl, wie z.B. Träger, Stützen, Ankerteile, Verbände usw. sind, wenn nicht in den Positionen anders verlangt, mindestens grundiert zu liefern, sofern die Stahlteile nicht einbetoniert werden.

ZTV 04 Das einlegen von Dreikantleisten in die Ecken von Schalungen sowie das Einlegen von Leisten zur Herstellung von Tropfkanten ist als Nebenleistung ein die Betonpositionen einzukalkulieren.

ZTV 05 Die Sicherung von Bauteilen, deren Trag- und Standsicherheit nur in Zusammenhang mit anderen, noch nicht erstellten Bauteilen geährleistet ist, ist durch fachgerechte Maßnahmen (Unterstützungen, Aussteifungen) als Nebenleistung in die Betonposition einzukalkulieren.

ZTV 06 Der Betonstahl wird gemäß DIN 18331/5.3 nach vom Statiker aufgestellten Stahllisten, die vom Unternehmer verantwortlich zu prüfen sind, abgerechnet. Bindedrähte, Verchnitt, Abstandhalter, Verspanndrähte und Walztoleranzen sind in die EP der Betonstahlposition entsprechend DIN 18331 einzukalkulieren.

ZTBV 07 Für das Durchbohren der Schalung zum Durchziehen von Elektroleitungen, Durchführen von Rohren o.ä., kleine Aussparungen, die von anderen Unternehmern vorgenommen werden müssen, wird keine besondere Vergütung gewährt. Bei der Kalkulation ist hinsichtlich der Ausschalungsfristen zu berücksichtigen, dass Witterungseinflüsse, die ein längeres Einschalen erfordern, dem AN keinen Anspruch auf Vergütung geben.

ZTV 08 Für die ordnugsgemäße Bewehrungsabnhame eines jeden Betonierabschnittes durch die Behörde, den Prüfingenieur oder, wenn dazu befugt, den Statiker hat der Auftragnehmer eigenverantwortlich und rechtzeitig zu sorgen.

ZTV 09 Die Höhentoleranzen der Betondecken darf +/- 5 mm nicht überschreiten. wird diese Toleranz nicht eingehalten, so hat der AN ohne weitere Vergütung den Ausgleich durch einen Zementestrich mit Haftmittelzusatz herzustellen oder die vom Estrichleger berechneten Mehrkosten zu tragen.

ZTV 10 Der Nachweis über die Befähigung zum Schweißen (Schweißschein) ist auf Verlangen in Fotokopie beizubringen.

## 07 Zusätzliche Technische Vertragsbedingungn (ZTV) Stahlbau
In die Materialpreise sind einzukalkulieren
- sicherheitstechnische Einrichtungen für die Montagearbeiten
- Kleineisenteile wie Anschlusswinkel, -flansche, -platten usw.
- Befestigungsmittel für sämtliche Konstruktionen
- Schrägschnitte der Profile, Bohrungen für Schraubverbindungen und Durchbrüche für  Leitungsdurchführungen
- Schutzmaßnahmen für oberflächenfertige Oberflächen

Zu beachten sind alle zutreffenden Normen, insbesondere

- DIN 18 299 Allgemeine Regelungen für Bauarbeiten
- DIN 18 335 Stahlbauarbeiten
- DIN 18 360 Metallbauarbeiten, Schlosserarbeiten
- DIN 18 364 Korrosionsschutzarbeiten
- DIN 55 928-8 Korrosionsschutz von Stahlbauten
- DIN EN 10 210 Warmgefertigte Hohlprofile für den Stahlbau
- DIN EN 10 220 Nahtlose und geschweißte Stahlrohre
- DIN 13 438 Beschichtungsstoffe-Pulverbeschichtungen für verzinkte oder sheradisierte Stahlerzeugnisse  für Bauzwecke

## Hinweise / Leitfabrikate
1. Die Arbeiten sind einschließlich aller Schutzmaßnahmen für die fertigen Oberflächen zu kalkulieren.
Es handelt sich um ein erhaltenswertes Gebäude.

2. Die Arbeiten sind an allen Geschossen auszführen. Die Raumbezeichnungen im LV beziehen sich auf die neuen Raumnummern (gem. Ausführungsplanung).

3. Die Abbrucharbeiten sind immer mit kompletter Entsorgung, einschließlich aller Entsorgungskosten anzubieten.
Die Tragfähigkeit des Mauerwerks ist vor jedem Teilabbruch stets zu prüfen.

Beim Teilabbruch bzw. beim Anlegen von Öffnungen ist die Decke stets zu unterjochen, dies ist vor Ausführungsbeginn mit dem Statiker abzustimmen.
Bei größeren Maßnahmen ist das Unterjochen als Pauschalsumme abgefragt. Bei kleineren Maßnahmen ist das Unterjochen in den Einheitspreis einzukalkulieren.

Nach Einbau der Stahlträger sind alle Auflager kraftschlüssig zu verfugen und auszumauern.

Sämtliche für den Rückbau und Abbruch notwendigen Vorarbeiten, wie z.B. Kernbohrungen für Wanddurchbrüche sind einzukalkulieren.

4. Vor Beginn der Arbeiten wird eine Schadstoffsanierung durchgeführt, sodass das Gebäude schadstofffrei übergeben wird. Es werden keine weiteren Schadstoffe erwartet.
Sollten im Rahmen der Abbrucharbeiten jedoch weitere Schadstoffe vermutet werden, ist sofortige Rücksprache mit der Bauleitung und dem Schadstoffgutachter zu halten.

Leitfabrikate
Der Auftraggeber legt Wert auf eine produktneutrale Ausschreibung. Sofern in diesem Leistungsverzeichnis Leitfabrikate bzw. genau bestimmte Produkte angegeben werden, handelt es sich um "unechte" Produktvorgaben (OLG Düsseldorf 2013), die es den Bietern erleichtern sollen, den Beschaffungsbedarf zu erkennen.
Dementsprechend sind technisch, wirtschaftlich, funktional und optisch gleichwertige Produkte zulässig und aus Wettbewerbsgründen auch erwünscht. Gleichwertige Fabrikate und Typen sind ausdrücklich zugelassen. Diese sind in den dafür vorgesehenen Feldern aufzuführen. Wird das Leitfabrikat gewählt, ist dieses auch in die Felder einzutragen.

## 05 Rohbauarbeiten
EP-Anteile: Lohn; Material; Gerät; Sonstiges

### Titel 01 Baustelleneinrichtung / Vorarbeiten

*Hinweis: Baustelleneinrichtung*
Hinweis Vorhaltung

Es ist von einer Vorhaltung bis zum Ende der Bauzeit des ersten Bauabschnittes, Dezember 2026 auszugehen.
Die allgemeine Vorhaltung ist mit einzukalkulieren, sofern je Position nicht gesondert abgefragt.
Die Toilettenkabine ist auch anderen Gewerken zur Verfügung zu stellen.

**01.1 Toilettenkabine**
Liefern und Aufstellen einer Toilettenkabine mit Handwaschbecken, Papiertuch-, Seifen- und Desinfektionsspender und nach Ende der Einsatzzeit wieder abholen.
einschl. wöchentlicher Leerung, Reinigung, Auffüllen von Seife, Papierhandtüchern und Desinfektonsmittel und Endreinigung bei Abholung.

Grundvorhaltung: 4 Wochen
Menge: 1,000 St

**01.2 Vorhaltezeit Toilettenkabine**
Verlängerungswoche der Vorhaltung für die Toilettenkabine der Vorposition.
einschl. Reinigung, Auffüllung, Leerung
Menge: 35,000 Stk/

### Titel 02 Abbruch- und Rohbauarbeiten

#### Untertitel 02.01 Mauerarbeiten - Öffnungen in Außenwänden

*Hinweis: Ausgangstüren zur Fluchttreppe*
Die Arbeiten sind im Erdgeschoß sowie im 1. und 2. Obergeschoß auszuführen. Die Türen liegen in den jeweiligen Geschoßen achsial übereinander.

**02.01.1 Demontage Fenster, Aluminium, bis 3,00m²**
Fenster aus Aluminium, mit Flügel und Blendrahmen, mit innerer und äußerer Fensterbank, ohne Schadstoffbelastung, ausbauen, Leistung inkl. Transport und Entsorgungskosten. Die Entsorgung sämtlicher Abfälle hat unter Erfüllung der abfallrechtlichen Deklarations-, Nachweis-, und Dokumentationspflicht zu erfolgen.

Fenstergröße b/h:  ca.1,30 /2,20m
Fensterbank innen: Naturstein
Fensterbank außen: Alublech

Die erforderliche Gerüststellung im Außenbereich
(OK.FB.1.OG=ca. 4,50m ü.OK.Gelände), sowie erforderliche Abstützmaßnahmen sind in die Position einzukalkulieren.

Ausführungsort:
Erdgeschoß Raum 0.05
1. Obergeschoß Raum 1.05
Menge: 2,000 St

**02.01.2 Öffnung vergrößern**
Öffnffnung vergrößern
bestehende Fensteröffnung wie folgt vergrößern:
- Einschneiden in das Mauerwerk
- Mauerwerk ausbrechen und entsorgen
- Fenstersturz ausbauen und Öffnung sichern
- Sturzauflager neu herstellen
- Stahlbetonsturz einbauen und übermauern
incl. aller erforderlichen Abstützungen, Abfangungen, Sicherungen, Zuschneide- u. Anpassarbeiten, sowie Entsorgung des Bauschutts.

Öffnungsbreite vorhanden: 0,90 m
Öffnungsbreite neu: 1,30 m

Aufbau Außenwand:
Innenputz  ca. 15mm
Ziegelmauerwerk ca. 250-510mm
Außenputz  ca. 20mm
WDS Polystyrol ca. 100mm
Außenputz  ca. 20mm

Die erforderliche Gerüststellung für den Innen- und Außenbereich (OK.FB.1.OG=ca. 4,50m ü.OK.Gelände), sowie erforderliche Abstützmaßnahmen sind in die Position einzukalkulieren.

Ausführungsort:
Erdgeschoß Raum 0.05
1. Obergeschoß Raum 1.05
Menge: 2,000 St

**02.01.3 Außenwände abbrechen, Ziegel, 51 cm**
Brüstung aus Mauerwerk in Außenwand abbrechen,
sämtlichen Bauschutt entsorgen.

Zum Schutz vor Beschädigungen im Innen- und Außenputz (WDVS) sind die seitlichen Leibungen umlaufend vor Abbruchbeginn beidseitig einzuschneiden.

Aufbau Außenwand:
Innenputz  ca. 15mm
Ziegelmauerwerk ca. 250-510mm
Außenputz  ca. 20mm
WDS Polystyrol ca. 100mm
Außenputz  ca. 20mm

Die erforderliche Gerüststellung im Außenbereich
(OK.FB.1.OG=ca. 4,50m ü.OK.Gelände), sowie erforderliche Abstützmaßnahmen sind in die Position einzukalkulieren.

Ausführungsort:
Untergeschoß Raum -1.01 und Raum -1.02
Erdgeschoß Raum 0.05
1.Obergeschoß Raum 1.05
Menge: 2,000 m³

**02.01.4 Türöffnung ausbrechen, Wandflächen und Leibungen beiputzen, Außenwand**
Türöffnung in vorhandenem Außenmauerwerk aus Ziegelmaterial mit WDVS ausbrechen inkl. bündigem Verputz der bestehenden Wand- und Leibungsflächen im Innenbereich; Bauschutt entsorgen.
Leistung einschl. Einschneiden des vorhandenen Wandputzes (innen und außen, hier auch WDVS) vor Abbruch.

Wandaufbau:
- 20 mm Außenputz
- 80 mm WD-Styropor
- 20 mm Altputz
- 38 cm Vollziegel
- 20 mm Innenputz

Abmessung Tür b/h: 1,40 / 3,00m

Ausführungsort: Aula

Die erforderliche Gerüststellung im Außenbereich
(OK.FB.2.OG=ca. 8,10m ü.OK.Gelände), sowie erforderliche Abstützmaßnahmen sind in die Position einzukalkulieren.
Menge: 4,200 m²

**02.01.5 Leibungen putzen**
Putzen der Leibungen allseitig für Fensteranschlag mit PII, einlagig, glatt als Untergrundausgleich vor Fenstereinbau, bis zum bestehenden Innenputz der Leibungen anputzen.

Leibungstiefe: 25-30 cm

Die erforderliche Gerüststellung im Außenbereich
(OK.FB.2.OG=ca. 8,10m ü.OK.Gelände), sowie erforderliche Abstützmaßnahmen sind in die Position einzukalkulieren.

Ausführungsort:
Erdgeschoß Raum 0.05
1.Obergeschoß Raum 1.05
2. Obergeschoß Aula
Menge: 21,900 m

**02.01.6 Öffnungen verschließen**
Türöffnungen mit Spanplatten und Unterkonstruktion dauerhaft verschließen, vor Einbau der Türen demontieren und entsorgen.

Die erforderliche Gerüststellung im Außenbereich
(OK.FB.2.OG=ca. 8,10m ü.OK.Gelände), sowie erforderliche Abstützmaßnahmen sind in die Position einzukalkulieren.

Ausführungsort:
Erdgeschoß Raum 0.05
1.Obergeschoß Raum 1.05
2. Obergeschoß Aula
Menge: 13,050 m²

**02.01.7 Öffnungen beiputzen nach Türeinbau, Innenbereich**
Beiputzen von nachträglich eingebauten Türen im Innenbereich.

Mörtel: PII

Oberfläche: Q3,
Erforderliche Putzprofile an den Kanten sind in den Einheitspreis einzukalkulieren.
Arbeitsgerüste sind in die Position einzukalkulieren.

Leibungsbreite: bis 30 cm
Menge: 21,900 m

**02.01.8 Schnellestrich CT C40 F4 S45**
Zementestrich als schwimmender Schnellestrich für Bodenbelag auf Dämmschicht mit Abdeckung.

Untergrund:  Stahlbetondecke
Estrichart:  CT, Schnellestrich
Druckfestigkeitsklasse:  C 40
Biegezugfestigkeitsklasse: F4
Estrichdicke:  ca. 45 mm

Ausführungsort:
Erdgeschoß, 1. und 2. Obergeschoß im Bereich der neuen Ausgangstüren, innen
Menge: 1,800 m²

*Hinweis: Fenster im Treppenhaus*
Die Arbeiten sind im Erdgeschoß sowie im 1. Obergeschoß auszuführen. Die Fenster liegen in den jeweiligen Geschoßen achsial übereinander.

**02.01.9 Sturzauflager stemmen, Außenwand bis 60 cm**
Sturzauflager für Einbau Stahlträger (HEA 180) in Außenwand stemmen, Auflagerflächen mit Mörtel abgleichen; Bauschutt entsorgen.
Leistung einschl. Einschneiden des vorhandenen Wandputzes (innen und außen, hier auch WDVS) vor Abbruch.

Auflagerlänge: mind. 25 cm
Auflagerhöhe: mind. 20 cm, zum Einbau HEA 180

Wandaufbau:
- 20 mm Außenputz
- 80 mm WD-Styropor
- 20 mm Altputz
- 38 cm Vollziegel
- 20 mm Innenputz

Die erforderliche Gerüststellung im Innen- und Außenbereich
(OK.FB.-Zwischenpodest=5,45m ü.OK.Gelände), sowie erforderliche Abstützmaßnahmen sind in die Position einzukalkulieren.

Ausführungsort:
Treppenhaus, Zwischenpodest EG-1.OG
Treppenhaus, Zwischenpodest 1.OG-2.OG
Menge: 4,000 St

**02.01.10 Fensteröffnung ausbrechen, Wandflächen und Leibungen, Außenwand**
Fensteröffnung in vorhandenem Außenmauerwerk aus Ziegelmaterial mit WDVS ausbrechen inkl. bündigem Verputz der bestehenden Wand- und Leibungsflächen im Innenbereich; Bauschutt entsorgen.
Leistung einschl. Einschneiden des vorhandenen Wandputzes (innen und außen, hier auch WDVS) vor Abbruch.
Alle Abstütz- und erforderlichen Sicherungsmaßnahmen durchführen.

Wandaufbau:
- 20 mm Außenputz
- 80 mm WD-Styropor
- 20 mm Altputz
- 38 cm Vollziegel
- 20 mm Innenputz

Abmessung Fenster b/h: ca. 1,30 / 2,20m

Die erforderliche Gerüststellung im Innen- und Außenbereich
(OK.FB.-Zwischenpodest=5,45m ü.OK.Gelände), sowie erforderliche Abstützmaßnahmen sind in die Position einzukalkulieren.

Ausführungsort:
Treppenhaus, Zwischenpodest EG-1.OG
Treppenhaus, Zwischenpodest 1.OG-2.OG
Menge: 2,000 St

**02.01.11 Stahlstürze HEA180; L=m liefern und fachgerecht einbauen**
Stahlstürze im Bereich der Fensteröffnungen einbauen.
Profil nach Angabe des Statikers, einschließlich Herstellen der Auflager sowie Ausmauern der verbolzten Stürze und der umliegenden Mauerwerksteile mit Mauerziegeln geeigneter Druckfestigkeitsklassen und dreiseitiger Ummantelung mit geeignetem Putzträgergewebe, Bauschutt entsorgen.

Wandaufbau:
- 20 mm Außenputz
- 80 mm WD-Styropor
- 20 mm Altputz
- 38 cm Vollziegel
- 20 mm Innenputz
-
Beschaffenheit Wand: F90AB (feuerbeständig)

herzustellende Öffnung:
b / h = ca. 1,30 / 2,20 m

Träger: HEA 180, S235, rostschutzgrundiert
Einzellänge: ca. 1,80m
Gewicht Träger : 0,065 t

Die erforderliche Gerüststellung im Innen- und Außenbereich
(OK.FB.-Zwischenpodest=5,45m ü.OK.Gelände), sowie erforderliche Abstützmaßnahmen sind in die Position einzukalkulieren.

Ausführungsort:
Treppenhaus, Zwischenpodest EG-1.OG
Treppenhaus, Zwischenpodest 1.OG-2.OG
 .
Menge: 4,000 St

**02.01.12 Leibungen putzen**
Putzen der Leibungen allseitig für Fensteranschlag mit PII, einlagig, glatt als Untergrundausgleich vor Fenstereinbau, bis zum bestehenden Innenputz der Leibungen anputzen.

Leibungstiefe: 25-30 cm

Die erforderliche Gerüststellung im Innen- und Außenbereich
(OK.FB.-Zwischenpodest=5,45m ü.OK.Gelände), sowie erforderliche Abstützmaßnahmen sind in die Position einzukalkulieren.

Ausführungsort:
Treppenhaus, Zwischenpodest EG-1.OG
Treppenhaus, Zwischenpodest 1.OG-2.OG
Menge: 14,400 m

**02.01.13 Öffnungen verschließen**
Türöffnungen mit Spanplatten und Unterkonstruktion dauerhaft verschließen, vor Einbau der Fenster demontieren und entsorgen.

Die erforderliche Gerüststellung im Innen- und Außenbereich
(OK.FB.-Zwischenpodest=5,45m ü.OK.Gelände), sowie erforderliche Abstützmaßnahmen sind in die Position einzukalkulieren.

Ausführungsort:
Treppenhaus, Zwischenpodest EG-1.OG
Treppenhaus, Zwischenpodest 1.OG-2.OG
Menge: 6,160 m²

**02.01.14 Öffnungen beiputzen nach Fenstereinbau, Innenbereich**
Beiputzen von nachträglich eingebauten Fenster im Innenbereich.

Mörtel: PII

Oberfläche: Q3,
Erforderliche Putzprofile an den Kanten sind in den Einheitspreis einzukalkulieren.

Breite: bis 30 cm

Ausführungsort:
Treppenhaus, Zwischenpodest EG-1.OG
Treppenhaus, Zwischenpodest 1.OG-2.OG
Menge: 11,600 m

**02.01.15 Fensterbank, Betonwerkstein, innen**
Fensterbank aus Betonwerkstein, einschichtig, innen, einteilig, vordere Kantenfläche voll und 2 Seitenflächen (Auskragungen) teilweise sichtbar, mit stumpfem Abschluß an Fensterrahmen, in Mörtelbett verlegen und verfugen.

Dicke: 2 cm
Breite: bis 30cm
Auskragung: 2 cm
Oberfläche: poliert
Farbe: hellgrau / beige
sichtbare Kanten: gefast

Ausführungsort:
Treppenhaus, Zwischenpodest EG-1.OG
Treppenhaus, Zwischenpodest 1.OG-2.OG
Menge: 2,800 m

**02.01.16 Fensterbank beiputzen**
nachträglich eingebaute Fensterbank im Innenbereich beiputzen.

Ausführungsort:
Treppenhaus, Zwischenpodest EG-1.OG
Treppenhaus, Zwischenpodest 1.OG-2.OG
Menge: 2,800 m

*Hinweis: Türen und Fenster im UG*

**02.01.17 Demontage Kellerfenster, Metall, bis 1,5m²**
Kellerfenster aus Kunststoff, mit Flügel und Blendrahmen, mit äußerer Fensterbank und Schutzgitter aus Lochblech, ohne Schadstoffbelastung, ausbauen, Leistung inkl. Transport und Entsorgungskosten. Die Entsorgung sämtlicher Abfälle hat unter Erfüllung der abfallrechtlichen Deklarations-, Nachweis-, und Dokumentationspflicht zu erfolgen.

Fenstergröße b/h:  ca.1,00 /0,80m

Ausführungsort:
Untergeschoß Raum -1.07
Menge: 1,000 St

**02.01.18 Demontage Fenster, Aluminium, bis 1,5m²**
Fenster aus Aluminium, mit Flügel und Blendrahmen, mit innerer und äußerer Fensterbank, ohne Schadstoffbelastung, ausbauen, Leistung inkl. Transport und Entsorgungskosten. Die Entsorgung sämtlicher Abfälle hat unter Erfüllung der abfallrechtlichen Deklarations-, Nachweis-, und Dokumentationspflicht zu erfolgen.

Fenstergröße b/h:  ca.1,06 /0,82m
Fensterbank innen: Naturstein
Fensterbank außen: Alublech

Ausführungsort:
Untergeschoß Raum -1.01 und Raum -1.02-3
Menge: 4,000 St

**02.01.19 Demontage Fenster, Aluminium, bis 3,0m²**
Ausbauen und Entfernen von Fenster aus Aluminium, mit Flügel und Blendrahmen, mit innerer und äußerer Fensterbank, ohne Schadstoffbelastung, ausbauen, Leistung inkl. Transport und fachgerechte Entsorgung und entsorgungsgebühren.

Fenstergröße b/h:  ca.1,27 /2,20m
Fensterbank innen: Naturstein
Fensterbank außen: Alublech

Ausführungsort:
Untergeschoß, Raum -1.02
Menge: 2,000 St

**02.01.20 Außenwände / Brüstung abbrechen, Ziegel 51 cm**
Brüstung aus Ziegelmauerwerk in Außenwand abbrechen,
sämtlichen Bauschutt entsorgen.

Zum Schutz vor Beschädigungen im Innen- und Außenputz sind die seitlichen Leibungen umlaufend vor Abbruchbeginn beidseitig einzuschneiden.

Aufbau  Außenwand:
Innenputz  ca. 15mm
Ziegelmauerwerk ca. 51mm
Außenputz  ca. 20mm

Ausführungsort:
Untergeschoß Raum -1.01 und Raum -1.07
Menge: 1,071 m³

**02.01.21 Außenwände / Brüstung abbrechen, Ziegel 25 cm**
Brüstung aus Mauerwerk in Außenwand abbrechen,
sämtlichen Bauschutt entsorgen.

Zum Schutz vor Beschädigungen im Innen- und Außenputz sind die seitlichen Leibungen umlaufend vor Abbruchbeginn beidseitig einzuschneiden.

Aufbau  Außenwand:
Innenputz  ca. 15mm
Ziegelmauerwerk ca. 25cm
Außenputz  ca. 20mm

Ausführungsort:
Untergeschoß Raum -1.01; -1.02 und -1.03
Menge: 5,800 m²

**02.01.22 Öffnungen verschließen**
Tür- und Fensteröffnungen mit Spanplatten und Unterkonstruktion dauerhaft verschließen, nach Abschluß der Arbeiten demontieren und entsorgen.

Ausführungsort: Untergeschoß
Raum -1.01 2 x b/h ca. 1,00/1,70m
Raum -1.03 2 x b/h ca. 1,00/1,70m
Raum -1.02 2 x b/h ca. 1,40*2,30m
Menge: 16,920 m²

**02.01.23 Leibungen putzen**
Putzen der Leibungen allseitig für Fensteranschlag mit PII, einlagig, glatt als Untergrundausgleich vor fenstereinbau, bis zum bestehenden Innenputz der Leibungen anputzen.

Leibungstiefe: 25-30 cm

Ausführungsort: Untergeschoß
Raum -1.01 2 x b/h ca. 1,00/1,70m
Raum -1.03 2 x b/h ca. 1,00/1,70m
Raum -1.02 2 x b/h ca. 1,40*2,30m
Menge: 73,580 m

**02.01.24 Öffnungen beiputzen nach Fenstereinbau, Innenbereich**
Beiputzen von nachträglich eingebauten Türen im Innenbereich.

Mörtel: PII

Oberfläche: Q3,
Erforderliche Putzprofile an den Kanten sind in den Einheitspreis einzukalkulieren.

Breite: bis 30 cm

Ausführungsort: Untergeschoß
Raum -1.01 2 x b/h ca. 1,00/1,70m
Raum -1.03 2 x b/h ca. 1,00/1,70m
Raum -1.02 2 x b/h ca. 1,40*2,30m
Menge: 33,200 m

**02.01.25 Fensterbank, Betonwerkstein, innen**
Fensterbank aus Betonwerkstein, einschichtig, innen, einteilig, vordere Kantenfläche voll und 2 Seitenflächen (Auskragungen) teilweise sichtbar, mit stumpfem Abschluß an Fensterrahmen, in Mörtelbett verlegen und verfugen.

Dicke: 2 cm
Breite: bis 30cm
Auskragung: 2 cm
Oberfläche: poliert
Farbe: hellgrau / beige
sichtbare Kanten: gefast

Ausführungsort: Untergeschoß
Raum -1.01 2 x b/h ca. 1,00/1,70m
Raum -1.03 2 x b/h ca. 1,00/1,70m
Raum -1.02 2 x b/h ca. 1,40*2,30m
Menge: 4,000 m

**02.01.26 Fensterbank beiputzen**
nachträglich eingebaute Fensterbank im Innenbereich beiputzen.

Ausführungsort:
Untergeschoß Raum -1.01 und Raum -1.03
Menge: 8,000 m

**02.01.27 Schnellestrich CT C40 F4 S45**
Zementestrich als schwimmender Schnellestrich für Bodenbelag auf Dämmschicht mit Abdeckung.

Untergrund:  Stahlbetondecke
Estrichart:  CT, Schnellestrich
Druckfestigkeitsklasse:  C 40
Biegezugfestigkeitsklasse: F4
Estrichdicke:  ca. 45 mm

Ausführungsort:
Untergeschoß im Bereich der neuen Ausgangstüren, innen
Menge: 1,400 m²

#### Untertitel 02.02 Mauerarbeiten - Öffnungen in Innenwänden

*Hinweis*
Arbeiten im 2.Obergeschoß

**02.02.1 Heizkörpernischen zumauern, beiputzen**
vorhandene Heizkörpernischen im verputztem Außenmauerwerk vollflächig zumauern, inkl. fachgerechter Verankerung im vorhandenen Ziegelmauerwerk und bündigem Verputz mit der bestehenden Wandfläche.

Material:  Porenbetonstein PP4-05
Nischentiefe: bis 15 cm

Größe b/h:  ca. 1,85/1,30m

Ausführungsort: Aula und Flur
Menge: 7,000 St

**02.02.2 Stahlblechtür T30 RS, mit Eckzarge**
Stahlblech-Innentür als Drehtür, einflügelig, Türblatt aus verzinktem Stahlblech, dreiseitig gefälzt inkl. Schloss, Bänder und Drückergarnitur sowie Zarge mit Dichtung liefern und fachgerecht einbauen, inkl. bündigem Beiputz der Wand- und Leibungsflächen.

Baurichtmaß:
Schlagrichtung:  DIN links
Einbauort:  2.OG Tür zum Dachaufstieg
  2.OG Tür Abstellraum
Befestigungsuntergrund: Mauerwerk
Brandschutz:  T30 RS
Türblatt:
Blechdicke:  ca. 1,5 mm
Türblattdicke:  ca. 45 mm
Oberfläche mit Zarge: verzinkt mit Grundierung
Farbe:  grau
Beschläge:
Drückergarnitur:  Metall mit Kurzschild
Einsteckschloss:  für Profilzylinder vorgerichtet
Bänder:  selbstschließend
Zarge:
Ausführung:  Eckzarge
Blechdicke:  1,5 mm, gefälzt
Oberfläche: v  verzinkt mit Grundierung
Menge: 2,000 St

*Hinweis*
Arbeiten im 1.Obergeschoß

**02.02.3 Heizkörpernischen zumauern, beiputzen**
vorhandene Heizkörpernische im verputztem Außenmauerwerk vollflächig zumauern, inkl. fachgerechter Verankerung im vorhandenen Ziegelmauerwerk und bündigem Verputz mit der bestehenden Wandfläche.

Material:  Porenbetonstein PP4-05
Nischentiefe: bis 15 cm

Größe b/h:  ca. 1,60/1,35m

Ausführungsort:
Flur
Menge: 1,000 St

**02.02.4 Heizkörpernischen zumauern, beiputzen**
vorhandene Heizkörpernischen im verputztem Außenmauerwerk vollflächig zumauern, inkl. fachgerechter Verankerung im vorhandenen Ziegelmauerwerk und bündigem Verputz mit der bestehenden Wandfläche.

Material:  Porenbetonstein PP4-05
Nischentiefe: bis 25 cm

Größe b/h:  ca. 1,30/1,00m

Ausführungsort:
Raum 1.02
Raum 1.03
Raum 1.04
Raum 1.05
Raum 1.06
Raum 1.07
Flur
Menge: 24,000 St

**02.02.5 Wandöffnungen zumauern, beiputzen**
Nische von ehem. Elektro-Unterverteilung im verputztem Innenmauerwerk vollflächig zumauern, inkl. fachgerechter Verankerung im vorhandenen Ziegelmauerwerk und bündigem Verputz mit der bestehenden Wandfläche.

Material:  Porenbetonstein PP4-05
Nischentiefe: bis 25 cm

Größe b/h:  ca. 0,55/0,65m
Menge: 1,000 St

**02.02.6 Sturzauflager und Aussparung für Betonpolster stemmen**
Sturzauflager für Stahlträger und Aussparung für Betonpolster in Innenwand stemmen, Auflagerflächen mit Mörtel abgleichen; Bauschutt entsorgen.
Leistung einschl. Einschneiden des vorhandenen Wandputzes  vor Abbruch und Schalung für Betonpolster.
Sämtliche Aufwendungen für Vorbereitungen in Form von Kernbohrungen in den Ecken oder dergleichen ist mit einzukalkulieren.

Auflagerlänge/Träger: mind. 25 cm
Auflagerhöhe /Träger: mind. 22 cm
Betonpolster b/h/t =  35/35/25 cm
Stahlträger:  IPE 220

Wandaufbau:
15 mm Innenputz, beidseitig
25 cm Vollziegel

Erforderliche Arbeitsgerüste sowie alle Abstütz- und Sicherungsmaßnahmen sind in den Einheitspreis einzukalkulieren.

Ausführungsort:
Raum 1.03
Menge: 2,000 St

**02.02.7 Sturzauflager und Aussparung für Betonpolster stemmen**
Sturzauflager für Stahlträger und Aussparung für Betonpolster in Innenwand stemmen, Auflagerflächen mit Mörtel abgleichen; Bauschutt entsorgen.
Leistung einschl. Einschneiden des vorhandenen Wandputzes  vor Abbruch und Schalung für Betonpolster.
Sämtliche Aufwendungen für Vorbereitungen in Form von Kernbohrungen in den Ecken oder dergleichen ist mit einzukalkulieren.

Auflagerlänge/Träger: mind. 25 cm
Auflagerhöhe /Träger: mind. 12 cm
Betonpolster b/h/t =  35/35/25 cm
Stahlträger:  HEB 120

Wandaufbau:
15 mm Innenputz, beidseitig
25 cm Vollziegel

Erforderliche Arbeitsgerüste sowie alle Abstütz- und Sicherungsmaßnahmen sind in den einheitspreis einzukalkulieren.

Ausführungsort:
Raum 1.03
Menge: 2,000 St

**02.02.8 Betonpolster herstellen b/h 35/35cm**
Betonpolster als Sturzauflager aus Ortbeton herstellen inkl. Schalung, inkl. bündigem Verputz mit der bestehenden Wandflächen.

Wandaufbau:
15 mm Innenputz, beidseitig
25 cm Vollziegel

Abmessungen Betonpolster:
b/h/t: 35/35/25 cm
Betongüte: C20/25

Erforderliche Arbeitsgerüste sowie alle Abstütz- und Sicherungsmaßnahmen sind in den Einheitspreis einzukalkulieren.

Ausführungsort:
Raum 1.03
Menge: 4,000 St

**02.02.9 Stahlsturz aus 2 x IPE220; L=2,70m liefern und fachgerecht einbauen**
Stahlstürze im Bereich der Tür- und Fensteröffnungen einbauen.
Profil nach Angabe des Statikers, einschließlich Herstellen der Auflager sowie Ausmauern der verbolzten Stürze und der umliegenden Mauerwerksteile mit Mauerziegeln geeigneter Druckfestigkeitsklassen und dreiseitiger Ummantelung mit geeignetem Putzträgergewebe, inkl. bündigem Verputz mit der bestehenden Wandfläche.
Bauschutt entsorgen.

Wandaufbau:
15 mm Innenputz, beidseitig
25 cm Vollziegel
Beschaffenheit Wand: F90AB (feuerbeständig)

herzustellende Öffnung:
b / h = 2,00 / 2,26 m

Träger: 2 x IPE 220; S235, rostschutzgrundiert
Gewicht: 0,13t

Erforderliche Arbeitsgerüste sowie alle Abstütz- und Sicherungsmaßnahmen sind in den Einheitspreis einzukalkulieren.

Ausführungsort: Raum 1.03

Abrechnung erfolgt pro Öffnung, die mit 2 Stahlträgern abgefangen wird.
Menge: 1,000 St

**02.02.10 Stahlsturz aus 2 x HEB120; L=1,90m liefern und fachgerecht einbauen**
Stahlstürze im Bereich der Fensteröffnungen einbauen.
Profil nach Angabe des Statikers, einschließlich Herstellen der Auflager sowie Ausmauern der verbolzten Stürze und der umliegenden Mauerwerksteile mit Mauerziegeln geeigneter Druckfestigkeitsklassen und dreiseitiger Ummantelung mit geeignetem Putzträgergewebe, inkl. bündigem Verputz mit der bestehenden Wandfläche.
Bauschutt entsorgen.

Wandaufbau:
15 mm Innenputz, beidseitig
25 cm Vollziegel
Beschaffenheit Wand: F90AB (feuerbeständig)

herzustellende Öffnung:
b/h = 1,20 / 1,76 m

Träger: 2 x HEB 120; S235, rostschutzgrundiert
Gewicht: 0,09t

Erforderliche Arbeitsgerüste sowie alle Abstütz- und Sicherungsmaßnahmen sind in den einheitspreis einzukalkulieren.

Ausführungsort: Raum 1.03

Abrechnung erfolgt pro Öffnung, die mit 2 Stahlträgern abgefangen wird.
Menge: 1,000 St

**02.02.11 Mauerwerk schneiden, einseitig, Innenwand, Mz bis 30 cm**
Mauerwerksschnitte in Ziegelmauerwerk herstellen und Bauschutt entsorgen.

Wandaufbau:
15 mm Innenputz, beidseitig
25 cm Vollziegel

Ausführung: einseitig
Schnitttiefe bis 30 cm

Erforderliche Arbeitsgerüste sowie alle Abstütz- und Sicherungsmaßnahmen sind in den Einheitspreis einzukalkulieren.

Ausführungsort:
Raum 1.03
Raum 1.07
Menge: 22,000 m

**02.02.12 Türöffnung b/h 2,00/2,36m ausbrechen, Innenwand**
Türöffnung in vorhandener Innenwand aus beidseitig verputztem Ziegelmauerwerk ausbrechen inkl. Bauschutt entsorgen.
Die Öffnung ist bis zur OK.Rohdecke herzustellen.

Zum Schutz vor Beschädigungen im Putz sind die seitlichen Leibungen umlaufend vor Abbruchbeginn beidseitig einzuschneiden. Die Leistung ist in den EP einzukalkulieren.

Wandaufbau:
15 mm Innenputz, beidseitig
25 cm Vollziegel

Öffnungsgröße b/h: 2,00 / 2,26 + Fußbodenaufbau ca. 10 cm

Erforderliche Arbeitsgerüste sowie alle Abstütz- und Sicherungsmaßnahmen sind in den Einheitspreis einzukalkulieren.

Abbruchort: Raum 1.03
Menge: 4,720 m²

**02.02.13 Schnellestrich CT C40 F4 S45**
Zementestrich als schwimmender Schnellestrich für Bodenbelag auf Dämmschicht mit Abdeckung.

Untergrund:  Stahlbetondecke
Estrichart:  CT, Schnellestrich
Druckfestigkeitsklasse:  C 40
Biegezugfestigkeitsklasse: F4
Estrichdicke:  ca. 45 mm

Ausführungsort:
.Obergeschoß Raum 1.03
Menge: 0,600 m²

**02.02.14 Fensteröffnung b/h 1,20/2,76m ausbrechen, Innenwand**
Fensteröffnung in vorhandener Innenwand aus beidseitig verputztem Ziegelmauerwerk ausbrechen inkl Bauschutt entsorgen.

Zum Schutz vor Beschädigungen im Putz sind die seitlichen Leibungen umlaufend vor Abbruchbeginn beidseitig einzuschneiden. Die Leistung ist in den EP einzukalkulieren.

Wandaufbau:
15 mm Innenputz, beidseitig
25 cm Vollziegel

Größe b/h: 1,20 / 1,76 m

Erforderliche Arbeitsgerüste sowie alle Abstütz- und Sicherungsmaßnahmen sind in den Einheitspreis einzukalkulieren.

Abbruchort: Raum 1.03
Menge: 2,110 m²

**02.02.15 Fensteröffnung b/h 2,335/2,90 m ausbrechen, Innenwand**
Fensteröffnung in vorhandener Innenwand aus beidseitig verputztem Ziegelmauerwerk ausbrechen inkl. Bauschutt entsorgen.
Die Öffnung beindet sich zwischen 2 Stahlbetonstützen und einem Stahlbetonunterzug.
Zum Schutz vor Beschädigungen im Putz sind die seitlichen Leibungen umlaufend vor Abbruchbeginn beidseitig einzuschneiden. Die Leistung ist in den EP einzukalkulieren.

Wandaufbau:
15 mm Innenputz, beidseitig
11,5 cm Vollziegel

Größe b/h: 2,335 / 2,90 m

Erforderliche Arbeitsgerüste sowie alle Abstütz- und Sicherungsmaßnahmen sind in den Einheitspreis einzukalkulieren.

Abbruchort: Raum 1.07
Menge: 7,500 m²

*Hinweis: Arbeiten im Erdgeschoß*

**02.02.16 Heizkörpernischen zumauern, beiputzen**
vorhandene Heizkörpernische im verputztem Außenmauerwerk vollflächig zumauern, inkl. fachgerechter Verankerung im vorhandenen Ziegelmauerwerk und bündigem Verputz mit der bestehenden Wandfläche.

Material:  Porenbetonstein PP4-05
Nischentiefe: bis 15 cm

Größe b/h:  ca.1,60/1,30m

Ausführungsort:
Flur
Menge: 1,000 St

**02.02.17 Heizkörpernischen zumauern, beiputzen**
vorhandene Heizkörpernische im verputztem Außenmauerwerk vollflächig zumauern, inkl. fachgerechter Verankerung im vorhandenen Ziegelmauerwerk und bündigem Verputz mit der bestehenden Wandfläche.

Material:  Porenbetonstein PP4-05
Nischentiefe: bis 15 cm

Größe b/h:  ca.1,90/1,40m

Ausführungsort:
Bibliothek
Menge: 1,000 St

**02.02.18 Heizkörpernischen zumauern, beiputzen**
vorhandene Heizkörpernische im verputztem Außenmauerwerk vollflächig zumauern, inkl. fachgerechter Verankerung im vorhandenen Ziegelmauerwerk und bündigem Verputz mit der bestehenden Wandfläche.

Material:  Porenbetonstein PP4-05
Nischentiefe: bis 15 cm

Größe b/h:  ca.2,60/1,40

Ausführungsort:
Bibliothek
Menge: 1,000 St

**02.02.19 Heizkörpernischen zumauern, beiputzen**
vorhandene Heizkörpernischen im verputztem Außenmauerwerk vollflächig zumauern, inkl. fachgerechter Verankerung im vorhandenen Ziegelmauerwerk und bündigem Verputz mit der bestehenden Wandfläche.

Material:  Porenbetonstein PP4-05
Nischentiefe: bis 25 cm

Größe b/h:  ca. 1,30/1,00m

Ausführungsort:
Raum 0.02
Raum 0.03
Raum 0.04
Raum 0.05
Raum 0.06
Raum 0.07
Menge: 19,000 St

**02.02.20 Wandöffnungen zumauern, beiputzen**
Nische von ehem. Elektro-Unterverteilung im verputztem Innenmauerwerk vollflächig zumauern, inkl. fachgerechter Verankerung im vorhandenen Ziegelmauerwerk und bündigem Verputz mit der bestehenden Wandfläche.

Material:  Porenbetonstein PP4-05
Nischentiefe: bis 25 cm

Größe b/h:  ca. 0,55/0,65m
Menge: 1,000 St

**02.02.21 Sturzauflager und Aussparung für Betonpolster stemmen**
Sturzauflager für Stahlträger und Aussparung für Betonpolster in Innenwand stemmen, Auflagerflächen mit Mörtel abgleichen; Bauschutt entsorgen.
Leistung einschl. Einschneiden des vorhandenen Wandputzes  vor Abbruch und Schalung für Betonpolster.
Sämtliche Aufwendungen für Vorbereitungen in Form von Kernbohrungen in den Ecken oder dergleichen ist mit einzukalkulieren.

Auflagerlänge/Träger: mind. 25 cm
Auflagerhöhe /Träger: mind. 22 cm
Betonpolster b/h/t =  35/35/25 cm
Stahlträger:  2 x IPE 220

Wandaufbau:
15 mm Innenputz, beidseitig
25 cm Vollziegel

Erforderliche Arbeitsgerüste sowie alle Abstütz- und Sicherungsmaßnahmen sind in den Einheitspreis einzukalkulieren.

Ausführungsort:
Raum 0.03
Menge: 2,000 St

**02.02.22 Sturzauflager und Aussparung für Betonpolster stemmen**
Sturzauflager für Stahlträger und Aussparung für Betonpolster in Innenwand stemmen, Auflagerflächen mit Mörtel abgleichen; Bauschutt entsorgen.
Leistung einschl. Einschneiden des vorhandenen Wandputzes  vor Abbruch und Schalung für Betonpolster.
Sämtliche Aufwendungen für Vorbereitungen in Form von Kernbohrungen in den Ecken oder dergleichen ist mit einzukalkulieren.

Auflagerlänge/Träger: mind. 25 cm
Auflagerhöhe /Träger: mind. 12 cm
Betonpolster b/h/t =  35/35/25 cm
Stahlträger:  2 x HEB 120

Wandaufbau:
15 mm Innenputz, beidseitig
25 cm Vollziegel

Erforderliche Arbeitsgerüste sowie alle Abstütz- und Sicherungsmaßnahmen sind in den Einheitspreis einzukalkulieren.

Ausführungsort:
Raum 0.03
Menge: 2,000 St

**02.02.23 Sturzauflager und Aussparung für Betonpolster stemmen**
Sturzauflager für Stahlträger und Aussparung für Betonpolster in Innenwand stemmen, Auflagerflächen mit Mörtel abgleichen; Bauschutt entsorgen.
Leistung einschl. Einschneiden des vorhandenen Wandputzes  vor Abbruch und Schalung für Betonpolster.
Sämtliche Aufwendungen für Vorbereitungen in Form von Kernbohrungen in den Ecken oder dergleichen ist mit einzukalkulieren.

Auflagerlänge/Träger: mind. 25 cm
Auflagerhöhe /Träger: mind. 22 cm
Betonpolster b/h/t =  55/55/51 cm
Stahlträger:  2 x IPE 400

Wandaufbau:
15 mm Innenputz, beidseitig
25 cm Vollziegel

Erforderliche Arbeitsgerüste sowie alle Abstütz- und Sicherungsmaßnahmen sind in den Einheitspreis einzukalkulieren.

Ausführungsort:
Raum 0.03
Menge: 2,000 St

**02.02.24 Betonpolster herstellen b/h 35/35cm**
Betonpolster als Sturzauflager aus Ortbeton herstellen inkl. Schalung, inkl. bündigem Verputz mit der bestehenden Wandflächen.

Wandaufbau:
15 mm Innenputz, beidseitig
25 cm Vollziegel

Abmessungen Betonpolster:
b/h/t: 35/35/25 cm
Betongüte: C20/25

Erforderliche Arbeitsgerüste sowie alle Abstütz- und Sicherungsmaßnahmen sind in den Einheitspreis einzukalkulieren.

Ausführungsort:
Raum 0.03
Menge: 4,000 St

**02.02.25 Betonpolster herstellen b/h 55/55cm**
Betonpolster als Sturzauflager aus Ortbeton herstellen inkl. Schalung, inkl. bündigem Verputz mit der bestehenden Wandflächen.

Wandaufbau:
15 mm Innenputz, beidseitig
51 cm Vollziegel

Abmessungen Betonpolster:
b/h/t: 55/55/51 cm
Betongüte: C20/25

Erforderliche Arbeitsgerüste sowie alle Abstütz- und Sicherungsmaßnahmen sind in den Einheitspreis einzukalkulieren.

Ausführungsort:
Raum 0.06
Menge: 2,000 St

**02.02.26 Stahlsturz 2xIPE220; L=2,70m liefern und fachgerecht einbauen**
Stahlstürze im Bereich der Tür- und Fensteröffnungen einbauen.
Profil nach Angabe des Statikers, einschließlich Herstellen der Auflager sowie Ausmauern der verbolzten Stürze und der umliegenden Mauerwerksteile mit Mauerziegeln geeigneter Druckfestigkeitsklassen und dreiseitiger Ummantelung mit geeignetem Putzträgergewebe, inkl. bündigem Verputz mit der bestehenden Wandfläche.
Bauschutt entsorgen.

Wandaufbau:
15 mm Innenputz, beidseitig
25 cm Vollziegel
Beschaffenheit Wand: F90AB (feuerbeständig)

herzustellende Öffnung:
b / h = 2,00 / 2,26 m

Erforderliche Arbeitsgerüste sowie alle Abstütz- und Sicherungsmaßnahmen sind in den Einheitspreis einzukalkulieren.

Ausführungsort: Raum 0.03

Abrechnung erfolgt pro Öffnung, die mit 2 Stahlträgern abgefangen wird.
Menge: 1,000 St

**02.02.27 Stahlsturz 2xHEB120; L=1,90m liefern und fachgerecht einbauen**
Stahlstürze im Bereich der Fensteröffnungen einbauen.
Profil nach Angabe des Statikers, einschließlich Herstellen der Auflager sowie Ausmauern der verbolzten Stürze und der umliegenden Mauerwerksteile mit Mauerziegeln geeigneter Druckfestigkeitsklassen und dreiseitiger Ummantelung mit geeignetem Putzträgergewebe, inkl. bündigem Verputz mit der bestehenden Wandfläche.
Bauschutt entsorgen.

Wandaufbau:
15 mm Innenputz, beidseitig
25 cm Vollziegel
Beschaffenheit Wand: F90AB (feuerbeständig)

herzustellende Öffnung:
b/h = 1,20 / 1,76 m

Träger: 2 x HEB 120; S235, rostschutzgrundiert

Erforderliche Arbeitsgerüste sowie alle Abstütz- und Sicherungsmaßnahmen sind in den Einheitspreis einzukalkulieren.

Ausführungsort: Raum 0.03

Abrechnung erfolgt pro Öffnung, die mit 2 Stahlträgern abgefangen wird.
Menge: 1,000 St

**02.02.28 Stahlsturz 2xIPE400; L=3,01m liefern und fachgerecht einbauen**
Stahlstürze im Bereich der Fensteröffnungen einbauen.
Profil nach Angabe des Statikers, einschließlich Herstellen der Auflager sowie Ausmauern der verbolzten Stürze und der umliegenden Mauerwerksteile mit Mauerziegeln geeigneter Druckfestigkeitsklassen und dreiseitiger Ummantelung mit geeignetem Putzträgergewebe, inkl. bündigem Verputz mit der bestehenden Wandfläche.
Bauschutt entsorgen.

Wandaufbau:
15 mm Innenputz, beidseitig
51 cm Vollziegel
Beschaffenheit Wand: F90AB (feuerbeständig)

herzustellende Öffnung:
b/h = 2,51 / 1,76 m

Träger: 2 x IPE 400; S235, rostschutzgrundiert

Erforderliche Arbeitsgerüste sowie alle Abstütz- und Sicherungsmaßnahmen sind in den Einheitspreis einzukalkulieren.

Ausführungsort: Raum 0.06

Abrechnung erfolgt pro Öffnung, die mit 2 Stahlträgern abgefangen wird.
Menge: 1,000 St

**02.02.29 Mauerwerk schneiden, einseitig, Innenwand, Mz bis 30 cm**
Mauerwerksschnitte in Ziegelmauerwerk herstellen und Bauschutt entsorgen.

Wandaufbau:
15 mm Innenputz, beidseitig
25 cm Vollziegel

Ausführung: einseitig
Schnitttiefe bis 30 cm

Erforderliche Arbeitsgerüste sowie alle Abstütz- und Sicherungsmaßnahmen sind in den Einheitspreis einzukalkulieren.

Ausführungsort:
Raum 0.03
Menge: 8,360 m

**02.02.30 Mauerwerk schneiden, zweiseitig, Innenwand, Mz bis 30 cm**
Mauerwerksschnitte in Ziegelwänden herstellen und Bauschutt entsorgen.

Ausführung: zweiseitig, vertikal und horizontal
Schnitttiefe: bis 30 cm

Wandaufbau:
15 mm Innenputz
51 cm Ziegelmauerwerk
15 mm Innenputz

Arbeitshöhe bis 3,55m-4,76

Die Mengenermittlung legt pro ausgeschriebene "m" einen doppelseitigen Schnitt zugrunde.
Bsp: 1m = 2m Schnitt

Ausführungsort:
Erdgeschoß Raum 0.07 und Raum 0.07

Das Umsetzen der Schneidemaschine, sowie alle erforderlichen Arbeitsgerüste inkl. Auf-/ Abbau und Versetzen sind in den Einheitspreis einuzukalkulieren.
Menge: 11,540 m

**02.02.31 Türöffnung b/h 2,00/2,36 m ausbrechen, Innenwand**
Türöffnung in vorhandener Innenwand aus beidseitig verputztem Ziegelmauerwerk ausbrechen. Die Öffnung ist bis zur OK.Rohdecke herzustellen.
Alle Abstütz- und erforderlichen Sicherungsmaßnahmen durchführen; Bauschutt entsorgen.

Zum Schutz vor Beschädigungen im Putz sind die seitlichen Leibungen umlaufend vor Abbruchbeginn beidseitig einzuschneiden. Die Leistung ist in den EP einzukalkulieren.

Wandaufbau:
15 mm Innenputz, beidseitig
25 cm Vollziegel

Öffnungsgröße b/h: 2,00 / 2,26 + Fußbodenaufbau ca. 10 cm

Abbruchort: Raum 0.03
Menge: 4,720 m²

**02.02.32 Fensteröffnung b/h 1,20/1,76m ausbrechen, Innenwand**
Fensteröffnung in vorhandener Innenwand aus beidseitig verputztem Ziegelmauerwerk ausbrechen.
Alle Abstütz- und erforderlichen Sicherungsmaßnahmen durchführen; Bauschutt entsorgen.

Zum Schutz vor Beschädigungen im Putz sind die seitlichen Leibungen umlaufend vor Abbruchbeginn beidseitig einzuschneiden. Die Leistung ist in den EP einzukalkulieren.

Wandaufbau:
15 mm Innenputz, beidseitig
25 cm Vollziegel

Größe b/h: 1,20 / 1,76 m

Abbruchort: Raum 0.03
Menge: 2,110 m²

**02.02.33 Fensteröffnung b/h 2,51/1,76m ausbrechen, Innenwand**
Fensteröffnung in vorhandener Innenwand aus beidseitig verputztem Ziegelmauerwerk ausbrechen.
Alle Abstütz- und erforderlichen Sicherungsmaßnahmen durchführen; Bauschutt entsorgen.

Zum Schutz vor Beschädigungen im Putz sind die seitlichen Leibungen umlaufend vor Abbruchbeginn beidseitig einzuschneiden. Die Leistung ist in den EP einzukalkulieren.

Wandaufbau:
15 mm Innenputz, beidseitig
51 cm Vollziegel

Größe b/h: 2,51 / 1,76 m

Abbruchort: Raum 0.06
Menge: 4,500 m²

**02.02.34 Schnellestrich CT C40 F4 S45**
Zementestrich als schwimmender Schnellestrich für Bodenbelag auf Dämmschicht mit Abdeckung.

Untergrund:  Stahlbetondecke
Estrichart:  CT, Schnellestrich
Druckfestigkeitsklasse:  C 40
Biegezugfestigkeitsklasse: F4
Estrichdicke:  ca. 45 mm

Ausführungsort:
Erdgeschoß Raum 0.03
Menge: 0,600 m²

*Hinweis: Arbeiten im Untergeschoß*

**02.02.35 Heizkörpernischen zumauern, beiputzen**
vorhandene Heizkörpernischen im verputztem Außenmauerwerk vollflächig zumauern, inkl. fachgerechter Verankerung im vorhandenen Ziegelmauerwerk und bündigem Verputz mit der bestehenden Wandfläche.

Material:  Porenbetonstein PP4-05
Nischentiefe: bis 25 cm

Größe b/h:  ca. 1,30/1,00m

Ausführungsort:
Raum -1.02 4x
Flur -1F05 1x
Raum -1.06 8x
Menge: 13,000 St

**02.02.36 Heizkörpernischen zumauern, beiputzen**
vorhandene Heizkörpernischen im verputztem Außenmauerwerk vollflächig zumauern, inkl. fachgerechter Verankerung im vorhandenen Ziegelmauerwerk und bündigem Verputz mit der bestehenden Wandfläche.

Material:  Porenbetonstein PP4-05
Nischentiefe: bis 25 cm

Größe b/h:  ca. 1,06/1,20m

Ausführungsort:
Raum -1.01 2x
Raum -1.03 2x
Menge: 4,000 St

**02.02.37 Wandöffnungen zumauern, beiputzen**
Nische von ehem. Elektro-Unterverteilung im verputztem Innenmauerwerk vollflächig zumauern, inkl. fachgerechter Verankerung im vorhandenen Ziegelmauerwerk und bündigem Verputz mit der bestehenden Wandfläche.

Material:  Porenbetonstein PP4-05
Nischentiefe: bis 25 cm

Größe b/h:  ca. 0,80/0,65m
Menge: 1,000 St

**02.02.38 Sturzauflager b/h/t 25/25/38cm stemmen**
Sturzauflager für Stahlträger in Innenwand stemmen, Auflagerflächen mit Mörtel abgleichen; Bauschutt entsorgen.
Leistung einschl. Einschneiden des vorhandenen Wandputzes  vor Abbruch.

Auflagerlänge/Träger: mind. 25 cm
Auflagerhöhe /Träger: mind. 12 cm
Stahlträger:  HEB 180

Wandaufbau:
15 mm Innenputz, beidseitig
38 cm Vollziegel

Erforderliche Arbeitsgerüste sowie alle Abstütz- und Sicherungsmaßnahmen sind in den Einheitspreis einzukalkulieren.

Ausführungsort:
Raum -1.01 (Tür zur Küche)
Menge: 2,000 St

**02.02.39 Stahlstürze HEA180; L=1,40m liefern und fachgerecht einbauen**
Stahlstürze im Bereich der Fensteröffnungen einbauen.
Profil nach Angabe des Statikers, einschließlich Herstellen der Auflager sowie Ausmauern der verbolzten Stürze und der umliegenden Mauerwerksteile mit Mauerziegeln geeigneter Druckfestigkeitsklassen und dreiseitiger Ummantelung mit geeignetem Putzträgergewebe, inkl. bündigem Verputz mit der bestehenden Wandfläche.
Bauschutt entsorgen.

Wandaufbau:
15 mm Innenputz, beidseitig
38 cm Vollziegel
Beschaffenheit Wand: F90AB (feuerbeständig)

herzustellende Öffnung:
b/h = 0885 / 2,26 m

Träger: S235, 2 x  HEA 180; rostschutzgrundiert

Erforderliche Arbeitsgerüste sowie alle Abstütz- und Sicherungsmaßnahmen sind in den Einheitspreis einzukalkulieren.

Ausführungsort: Raum -1.01 (Tür zur Küche)
Menge: 2,000 St

**02.02.40 Türöffnung b/h 0,885/2,36 m ausbrechen, Innenwand**
Türöffnung in vorhandener Innenwand aus beidseitig verputztem Ziegelmauerwerk ausbrechen. Die Öffnung ist bis zur OK.Rohdecke herzustellen.
Alle Abstütz- und erforderlichen Sicherungsmaßnahmen durchführen; Bauschutt entsorgen.

Zum Schutz vor Beschädigungen im Putz sind die seitlichen Leibungen umlaufend vor Abbruchbeginn beidseitig einzuschneiden. Die Leistung ist in den EP einzukalkulieren.

Wandaufbau:
15 mm Innenputz, beidseitig
38 cm Vollziegel

Öffnungsgröße b/h: 0,885 / 2,26 + Fußbodenaufbau ca. 10 cm

Erforderliche Arbeitsgerüste sowie alle Abstütz- und Sicherungsmaßnahmen sind in den einheitspreis einzukalkulieren.

Abbruchort: Raum -1.01
Menge: 2,100 m²

**02.02.41 Fensteröffnung b/h 1,64/2,26m ausbrechen, Innenwand**
Fensteröffnung in vorhandener Innenwand aus beidseitig verputztem Ziegelmauerwerk ausbrechen.
Alle Abstütz- und erforderlichen Sicherungsmaßnahmen durchführen; Bauschutt entsorgen.

Zum Schutz vor Beschädigungen im Putz sind die seitlichen Leibungen umlaufend vor Abbruchbeginn beidseitig einzuschneiden. Die Leistung ist in den EP einzukalkulieren.

Wandaufbau:
15 mm Innenputz, beidseitig
38 cm Vollziegel

Größe b/h: 1,64 / 2,26 m

Erforderliche Arbeitsgerüste sowie alle Abstütz- und Sicherungsmaßnahmen sind in den Einheitspreis einzukalkulieren.

Abbruchort: Raum -1.02 (Durchreiche zur Küche)
Menge: 3,750 m²

**02.02.42 Innenwand, PP 11,5 cm, nichttragend**
Mauerwerk der nichttragenden Innenwand nach Normenreihe DIN EN 1996 aus Porenbeton-Planelementen mit Dünnbettmörtel, für Dünnputzauftrag herstellen.

Wanddicke: 11,5 cm
Wandfunktion: Trennwand

Ausführung:
Trennwand zwischen Raum -1.03 und Raum-1.01
Trennwand zwischen Raum -1.08 und Raum -1.09
Trennwand zwischen Raum -1.09 und Raum -1.10

Erforderliche Arbeitsgerüste sowie alle Abstütz- und Sicherungsmaßnahmen sind in den Einheitspreis einzukalkulieren.
Menge: 25,481 m²

**02.02.43 Öffnung anlegen und überdecken, Betonsturz, 11,5 cm**
Öffnung anlegen mit Fertigteilsturz aus Stahlbeton

Sturzquerschnitt: Dicke 11,5 cm; Höhe 11,5 cm
Lichte Öffnungsweite: 0,885m
Oberfläche für beidseitiges Verputzen mit Kalkzementputz
Kanten: scharfkantig

Erforderliche Arbeitsgerüste sowie alle Abstütz- und Sicherungsmaßnahmen sind in den Einheitspreis einzukalkulieren.

Ausführungsort:
Raum -1.03
Raum -1.10
Menge: 2,000 St

**02.02.44 Stahlblechtür T30 RS, mit Eckzarge**
Stahlblech-Innentür als Drehtür, einflügelig, Türblatt aus verzinktem Stahlblech, dreiseitig gefälzt inkl. Schloss, Bänder und Drückergarnitur sowie Zarge mit Dichtung liefern und fachgerecht einbauen.

Baurichtmaß:
Schlagrichtung:  DIN links
Einbauort:  UG, Raum -1.09
Befestigungsuntergrund: Mauerwerk
Brandschutz:  T30 RS
Türblatt:
Blechdicke:  ca. 1,5 mm
Türblattdicke:  ca. 45 mm
Oberfläche mit Zarge: verzinkt mit Grundierung
Farbe:  grau
Beschläge:
Drückergarnitur:  Metall mit Kurzschild
Einsteckschloss:  für Profilzylinder
Bänder:  selbstschließend
Zarge:
Ausführung:  Eckzarge
Blechdicke:  1,5 mm, gefälzt
Oberfläche: v  verznkt mit grundierung
Menge: 1,000 St

**02.02.45 Stahl-Umfassungszarge, 0875*2,125, MW=11,5cm**
Umfassungszarge nach DIN 18111-1, aus Stahlblech, mit umlaufender Schattennut, zweiseitig
Stahlblech Nenndicke: S=1,5 mm
Oberfläche: rostschützend grundiert für Beschichtung
Türblatt: stumpf gefälzt
Dicke Türblatt: 40mm, Röhrenspaneinlage, HPL belegt.
Farbe: weiß

Baurichtmaß (BxH): 875 x 2125mm
vorgerichtet für Bänder je Flügel: 2 Stück

Maulweite/Wanddicke:  1,5 cm MW beidseitig verputzt
Bodeneinstand:  wird auf Boden aufgesetzt
Untergrund:  Mauerwerk

Einbauort: Technikraum
Menge: 1,000 St

**02.02.46 Stahl-Umfassungszarge, 0875*2,125, MW=38cm**
Umfassungszarge nach DIN 18111-1, aus Stahlblech, mit umlaufender Schattennut, zweiseitig
Stahlblech Nenndicke: S=1,5 mm
Oberfläche: rostschützend grundiert für Beschichtung
Türblatt: stumpf gefälzt
Dicke Türblatt: 40mm, Röhrenspaneinlage, HPL belegt.
Farbe: weiß

Baurichtmaß (BxH): 875 x 2125mm
vorgerichtet für Bänder je Flügel: 2 Stück

Maulweite/Wanddicke:  38 cm MW beidseitig verputzt
Bodeneinstand:  wird auf Boden aufgesetzt
Untergrund:  Mauerwerk

Einbauort: Werkraum
Menge: 1,000 St

**02.02.47 Sanierputz Innenwand**
*** EP-Aufgliederung gefordert
Sanierputzsystem WTA Merkblatt 2-9-20/D
aus Spritzbewurf und einlagigem Sanierputz, innen DIN 18550-2, auf Innenwand, Untergrund gering versalzen,
Spritzbewurf Zement-Putzmörtel, Druckfestigkeitsklasse CS IV (über 6 N/mm2) DIN EN 998-1, nicht volldeckend (netzförmig),
Sanierputz aus Kalkzement-Putzmörtel, Druckfestigkeitsklasse CS II (1,5 bis 5 N/mm2) DIN EN 998-1, Oberfläche gefilzt, Dicke über 15 bis 20 mm, Arbeitshöhe der zu bearbeitenden oder zu bekleidenden Fläche bis 3,5 m über der Standfläche des hierfür erforderlichen Gerüstes.

Erforderliche Arbeitsgerüste sowie alle Abstütz- und Sicherungsmaßnahmen sind in den Einheitspreis einzukalkulieren.
Menge: 21,307 m2

**02.02.48 Kalkzementputz, 2-lagig, innen**
Kalkzementputz zweilagig im Innenbereich auf Wandflächen, wasserabweisend, als Untergrund für Wandbeläge aus Feinkeramik

Putzgrund:  Ziegel
Oberfläche:  Q2-abgezogen
Putzdicke:  15 mm
Arbeitshöhe:  bis 3,50m

Erforderliche Arbeitsgerüste sowie alle Abstütz- und Sicherungsmaßnahmen sind in den Einheitspreis einzukalkulieren.
Menge: 107,212 m²

**02.02.49 Kalkzementputz, 2-lagig, innen, Leibungen**
Kalkzementputz zweilagig im Innenbereich auf Leibungsflächen

Putzgrund:  Ziegel
Oberfläche:  Q2-abgezogen
Putzdicke:  15 mm
Leibungstiefe: ca. 28 cm

Erforderliche Arbeitsgerüste sowie alle Abstütz- und Sicherungsmaßnahmen sind in den Einheitspreis einzukalkulieren.
Menge: 58,370 m

**02.02.50 Eckschutzwinkel, verzinkt, Innenputz**
Eckschutzwinkel aus verzinkten Drähten in verschiedenen Längen an Kanten im Innebereich mit Befestigungsmitteln, nach Wahl des Auftragnehmers.

Putzdicke: bis 15 mm

Erforderliche Arbeitsgerüste sowie alle Abstütz- und Sicherungsmaßnahmen sind in den Einheitspreis einzukalkulieren.
Menge: 58,370 m

*Hinweis: Arbeiten in allen Geschossen*

**02.02.51 Deckenaussparung schließen**
Deckendurchbruch in Stahlbetondecke nach Leitungsverlegung mit Beton schließen. Leistung einschl. der erforderlichen Schalung und Angleichender Oberflächen und Ränder.

Deckendicke: bis 20 cm
Einzelgröße Grundfläche bis 0,20 m²

Erforderliche Arbeitsgerüste sowie alle Abstütz- und Sicherungsmaßnahmen sind in den Einheitspreis einzukalkulieren.
Menge: 20,000 St

**02.02.52 Schlitz 30 x 10 cm schließen, Mauerwerk**
Schlitz in verputztem Mauerwerk schließen und Wandfläche mit bündigem Anschluß verputzen. Der Bauschutt ist zu entsorgen und die Oberflächen an den Putzbestand anzugleichen.

Erforderliche Arbeitsgerüste sowie alle Abstütz- und Sicherungsmaßnahmen sind in den Einheitspreis einzukalkulieren.

Breite: bis 30cm
Tiefe:  bis 15 cm

Bestandsputz: Kalk-Zement d ca. 15 mm
Menge: 69,450 m

**02.02.53 Schlitz 10 x 3 cm schließen, Mauerwerk**
wie vor, jedoch

Breite: bis 10 cm
Tiefe: bis 3 cm
Menge: 10,000 m

**02.02.54 Schlitz 3 x 3 cm schließen, Mauerwerk**
wie vor, jedoch

Breite: bis 3 cm
Tiefe: bis 3 cm
Menge: 215,000 m

#### Untertitel 02.03 Stahlrahmen/Unterzug

*Hinweis: Konstruktionsbeschreibung*
Es sollen jeweils 2 tragende Wände im Erdgeschoss und im ersten Obergeschoss durch Stahlrahmen ersetzt werden, welche auch die aussteifende Funktion der ersetzten Mauerwerkswände zu übernehmen haben. Um die Auflagerlasten der Rahmen im Erdgeschoss wiederum auf das Mauerwerk im Untergeschoss zu verteilen, beziehungsweise zur Vermeidung von Spannungsspitzen im Mauerwerk, sind zudem Auflagerbalken aus Stahlbeton geplant, welche auf dem Mauerwerk im Untergeschoss unterhalb der Rahmen aufliegen.

Der Einsatz eigener Hebewerkzeuge ist auf die jeweilige Ausführung abzustimmen, in die Positionen  einzukalkulieren.

*Hinweis: Stahlbauübersichten sh. Anlage*

*Hinweis: Ablauf zum Einbau der Stahlrahmen*
temporäre Abfangung der tragenden Wände
  (gilt nur für Abfangkonstruktion 2 in Achse B)
1. Einbau temporärer Abstützung der Decke beidseitig der Wand
2. Abbruch Wand im 1.OG
3. Abbruch Wand im EG
4. Herstellen Stahlbetonbalken im UG
5. Einbau Stahlrahmen im EG
6. Einbau Stahlrahmen im 1.OG
7. Rückbau temporäre Abstützung

Skizze zum Ablauf Einbau Stahlrahmen sh. Anlage

##### Abschnitt 02.03.01 Abstützmaßnahmen

*Hinweis: Im Gebäude werden im Zuge der Abbruch-u. Umbauarbeiten*
Im Gebäude werden im Zuge der Abbruch-u. Umbauarbeiten erhebliche temporäre Abfangekonstruktionen erforderlich.
Die Abfangkonstruktionen werden in diesem Baubereich nach den Lastangaben der Tragwerksplaner erstellt.

In den EP sind grundsätzlich Montage, Vorhaltung sowie Demontage und Abtransport einzurechnen.

**02.03.01.1 Abfangekonstruktion 1**
Abfangekonstruktion 1 für die Abstützung von Deckenkonstruktionen, sowie anderen Bauteilen.
Im Bereich der Kantholzschwellen ist der Rückbau des Bodenaufbaus erforderlich.
Einbauhöhe: ca. 3,55m lichte Raumhöhe (KG, EG, 1.OG)
Deckenstärke: 20cm Stahlbeton
Fußbodenaufbau: ca.
1.OG 9 cm (Terrazzo im Mörtelbett auf Bimsbeton) bzw. 10 cm (schw. Estrich auf Bimsbeton)
EG 9 cm (Terrazzo im Mörtelbett auf Bimsbeton) bzw. 10 cm (schw. Estrich auf Bimsbeton)
UG 9 cm (Terrazzo im Mörtelbett auf Bimsbeton) bzw. 10 cm (schw. Estrich auf Bimsbeton)

Die temporäre Abfangkonstruktion ist vom 1.OG bis zum UG durchzustützen.

- Stahlrohr-Rüststützen, verstellbar,
 in Reihe mit Abstand von 1,00 cm gestellt
- Kantholzschwelle ca. 12 x 12 cm am Boden zur Lastverteilung
- Kantholzunterzug ca. 12 x 12 cm an der Decke zur Lastverteilung,
- Fußbodenaufbau im Auflagerbereich komplett bis
 OK. Stahlbetondecke abschlagen

Abstützlasten:
Abstützlast 1.OG je Wandseite Pk=94 KN/m
Abstützlast EG je Wandseite Pk=135 KN/m
Abstützlast UG je Wandseite Pk=176 KN/m

Einbauort:
KG, EG, 1.OG
sh. Anlage Ausführungszeichnungen A1.01-A1.03
Lage in Achse 3
Menge: 28,500 m

**02.03.01.2 Abfangekonstruktion 2**
Abfangekonstruktion 2 für die Abstützung von Deckenkonstruktionen, sowie Wandbauteilen.

Einbauhöhe: 3,55m lichte Raumhöhe (KG, EG, 1.OG)
Deckenstärke: 20cm
Fußbodenaufbau:
2.OG 9 cm (Terrazzo im Mörtelbett auf Bimsbeton) bzw. 10 cm (schw. Estrich auf Bimsbeton)
1.OG 9 cm (Terrazzo im Mörtelbett auf Bimsbeton) bzw. 10 cm (schw. Estrich auf Bimsbeton)
EG 9 cm (Terrazzo im Mörtelbett auf Bimsbeton) bzw. 10 cm (schw. Estrich auf Bimsbeton)
UG 9 cm (Terrazzo im Mörtelbett auf Bimsbeton) bzw. 10 cm (schw. Estrich auf Bimsbeton)
Die temporäre Abfangkonstruktion ist vom 2.OG bis zum UG durchzustützen.

- Streckträger als Stahlprofil HEB 180, S235
 Einzellänge nach Wanddicke ca. 28 cm-Wanddicke
 plus 2 x < 1,00m zur kraftschlüssigen Montage in
 Wandaussparungen.
 Abstand der Träger nach Statik <1,00 m.
- Stahlrohr-Rüststützen, verstellbar,
 in Reihe mit Abstand von 1,00 cm gestellt
- Kantholzschwelle ca. 12 x 12 cm am Boden zur Lastverteilung
- Kantholzunterzug ca. 12 x 12 cm an der Decke zur Lastverteilung,
- Fußbodenaufbau im Auflagerbereich komplett bis
 OK. Stahlbetondecke abschlagen

Abstützlasten:
Abstützlast 2.OG je Wandseite Pk=92 KN/m
Abstützlast 1.OG je Wandseite Pk=94 KN/m
Abstützlast EG je Wandseite Pk=135 KN/m
Abstützlast UG je Wandseite Pk=176 KN/m

Einbauort:
KG, EG, 1.OG
sh. Anlage Ausführungszeichnungen A1.01-A1.03
Lage in Achse 3

Abrechnung der Abfangekonstruktion nach Einbaulänge in "m".
Die Anzahl der Streckträger (10 St.) ist in den EP einzukalkuieren.

In die EP einzurechnen sind folgende Nebenleistungen:
Herstellen der Aussparungen im Mauerwerk incl. Beseitigen der Reststoffe,
Verschließen der Aussparungen mit an den Bestand
angeglichenen Baustoffen, in kraftschlüssiger Bauweise und beidseitig bündigem Verputz mit der bestehenden Wandfläche.

Wanddicke 25 cm mit 15 mm Innenputz beidseitig
Ziegel Rohdichte 1,8; 2 DF; Druckfestigkeit 20; MG II
Menge: 27,750 m

##### Abschnitt 02.03.02 Abbrucharbeiten

*Hinweis: Arbeiten im Untergeschoß*

**02.03.02.1 Mauerwerk schneiden, einseitig, Außenwand, Mz bis 30 cm**
Mauerwerksschnitte in Außenwand / Ziegelmauerwerk als Vorbereitung für Stemmarbeiten zur Herstellung des Hammerkopfes herstellen und Bauschutt entsorgen.

Wandaufbau:
20 mm Außenputz
51 cm Vollziegel
15 mm Innenputz

Arbeitshöhe bis 3,55m

Ausführung: einseitig
Schnitttiefe bis 30 cm, vertikal und horizontal

Abmessungen Hammerkopf:
b/h/t=0,90m/0,60m/0,25m

Ausführungsort:
Untergeschoß Raum -1.06

Das Umsetzen der Schneidemaschine, sowie alle erforderlichen Arbeitsgerüste inkl. Auf-/ Abbau und Versetzen sind in den Einheitspreis einuzukalkulieren.
Menge: 2,240 m

**02.03.02.2 Mauerwerk schneiden, zweiseitig, Innenwand, Mz bis 30 cm**
Mauerwerksschnitte in Ziegelwänden herstellen und Bauschutt entsorgen.

Ausführung: zweiseitig, vertikal und horizontal
Schnitttiefe: bis 30 cm

Wandaufbau:
15 mm Innenputz
38 cm Ziegelmauerwerk
15 mm Innenputz

Arbeitshöhe bis 3,55m

Die Mengenermittlung legt pro ausgeschriebene "m" einen doppelseitigen Schnitt zugrunde.
Bsp: 1m = 2m Schnitt

Ausführungsort:
Untergeschoß Raum -1.06 und Raum -1.02

Das Umsetzen der Schneidemaschine, sowie alle erforderlichen Arbeitsgerüste inkl. Auf-/ Abbau und Versetzen sind in den Einheitspreis einuzukalkulieren.
Menge: 21,040 m

**02.03.02.3 Sturzauflager (Hammerkopf) stemmen**
Sturzauflager (Hammerkopf) für Stahlbetonbalken in Außenwand / Ziegelmauerwerk stemmen; einschl. Abgleichen des Mauerwerks, inkl. Bauschutt entsorgen.

Wandaufbau:
51 cm Ziegelmauerwerk
15 mm Innenputz

Abmessungen Hammerkopf:
b/h/t=0,90m/0,60m/0,25m

Arbeitshöhe:
UK. Stahlbetonbalken=2,95m ü.OK.FB
OK. Stahlbetonbalken=3,55m ü.OK.FB

Erforderliche Arbeitsgerüste sind in die Position einzukalkulieren.

Ausführungsort:
Untergeschoß:  Raum -1.06
Menge: 1,000 St

**02.03.02.4 Innenmauerwerk abbrechen**
Innenwand unterhalb der Stahlbetondecke ausbrechen als Vorbereitung zum Einbau eines Stahlbetonbalkens und Herstellen von Wanddurchbrüchen; einschl. Abgleichen des Mauerwerks, inkl. Bauschutt entsorgen.

Wandaufbau:
15 mm Innenputz
38 cm Ziegelmauerwerk
15 mm Innenputz

Abbruchflächen:
Stahlbetonbalken (Statik Pos.1-U.101) b/h/l: 0,41/0,60/9,12m
Stahlbetonbalken (Statik Pos.1-U.102) b/h/l: 0,41/0,60/9,52m
Türdurchbruch Raum -1.06 b/h/l: 0,41/2,95/1,01m
Türdurchbruch Raum -1.02 b/h/l: 0,41/2,26/0,885m
Fensterdurchbruch Raum -1.02 b/h/l: 0,41/2,26/1,64m

Arbeitshöhe:
UK. Stahlbetonbalken=2,95m ü.OK.FB
OK. Stahlbetonbalken=3,55m ü.OK.FB

Erforderliche Arbeitsgerüste sind in die Position einzukalkulieren.

Ausführungsort:
Untergeschoß: Raum-1.02 und Raum-1.06
Menge: 6,171 m³

*Hinweis: Arbeiten im Erdgeschoß und 1.Obergeschoß*

**02.03.02.5 Mauerwerk schneiden, einseitig, Innenwand, Mz bis 30 cm**
Mauerwerksschnitte in Ziegelwänden herstellen und Bauschutt entsorgen.

Ausführung: einseitig, vertikal und horizontal
Schnitttiefe: bis 30 cm

Wandaufbau:
15 mm Innenputz
25 cm Ziegelmauerwerk
15 mm Innenputz
Arbeitshöhe bis 3,55m

Ausführungsort:
Erdgeschoß Raum 0.06 und Raum 0.02
1. Obergeschoß Raum 1.06 und Raum 1.02

Das Umsetzen der Schneidemaschine, sowie alle erforderlichen Arbeitsgerüste inkl. Auf-/ Abbau und Versetzen sind in den Einheitspreis einuzukalkulieren.
Menge: 60,400 m

**02.03.02.6 Innenmauerwerk abbrechen**
Innenwand aus beidseitig verputztem Ziegelmauerwerk abbrechen, einschl. Abgleichen des Mauerwerks, inkl. Bauschutt entsorgen.

Wandaufbau:
15 mm Innenputz
25 cm Ziegelmauerwerk
15 mm Innenputz

Ausführungsort:
Erdgeschoß:  Raum 0.06 und Raum 0.02
1. Obergeschoß: Raum 1.06 und Raum 1.02
Menge: 113,600 m²

##### Abschnitt 02.03.03 Stahlbetonarbeiten

**02.03.03.1 Stahlbetonbalken als Lastverteilungsbalken im Innenbereich**
Stahlbetonbalken als Lastverteilungsbalken im Innenbereich nachträglich herstellen, auf vorhandener Innenwand aus Ziegelmauerwerk
Der Stahlbetonbalken bindet mit einem Hammerkopf in die Ziegelaußenwand ein.
Der Beton ist durch Öffnungen (Herzustellende Kernbohrungen in notwendiger Anzahl) in der Decke über EG in die Schalung einzubringen und zu verdichten. Es ist entsprechender Vergußbeton zu verwenden, damit eine kraftschlüssige Verbindung zu Decke und Wand hergestellt wird.

Abmessungen Balken:
l/b/h: 9,12m/0,38m/0,60m
Beton: C20/25, XC1

Abmessungen Hammerkopf:
b/h/t: 0,45m/0,60m/0,20m

Arbeitshöhe:
UK. Stahlbetonbalken=2,95m ü.OK.FB
OK. Stahlbetonbalken=3,55m ü.OK.FB

Die erforderliche Schalung,inkl. Einschal- und Abschalarbeiten sämtliche erforderlichen Arbeitsgerüste sowie die notwendigen Kernbohrungen zur Betonage sind in die Position einzukalkulieren.
Menge: 9,640 m

**02.03.03.2 Stahlbetonbalken als Lastverteilungsbalken im Innenbereich**
Stahlbetonbalken als Lastverteilungsbalken im Innenbereich nachträglich herstellen, auf vorhandener Innenwand aus Ziegelmauerwerk
Der Stahlbetonbalken bindet in die Innenwand in Achse D
15 cm ein.

Abmessungen:
l/b/h: 9,33m/0,38m/0,60m
Beton: C20/25, XC1

Arbeitshöhe:
UK. Stahlbetonbalken=2,95m ü.OK.FB
OK. Stahlbetonbalken=3,55m ü.OK.FB

Die erforderliche Schalung,inkl. Einschal- und Abschalarbeiten sämtliche erforderlichen Arbeitsgerüste sowie die notwenigen Kernbohrungen zur Betonage sind in die Position einzukalkulieren.
Menge: 9,330 m

**02.03.03.3 Betonstabstahl, B500B**
Bewehrung aus Betonstabstahl, in unterschiedlichen Durchmessern, gem. Bewehrungsplänen, Biege- und Stahllisten der Tragwerksplanung, einschl. aller erforderlichen Anpassungsarbeiten.

Verschnitt ist einzukalkulieren.
Bauteil: Stahlbetonbalken
Betonstabstahl: B500B
Menge: 1,100 t

**02.03.03.4 Bewehrungsstoß geschraubt Durchm. 20-28mm**
*** EP-Aufgliederung gefordert
STLB-Bau 2023-04 013
Bewehrungsstoß an Betonstabstahl als geschraubter Stoß, Durchmesser von 20 bis 28 mm.
Menge: 8,000 St

**02.03.03.5 Ankerbolzen zur Verankerung des äußeren Stützenfußes**
Lieferung und Montage von Ankerbolzen zur Verankerung des äußeren Stützenfußes des Stahlrahmens (R2) in den Stahlbetonbalken.

pro Verankerungspunkt:
je 2 x HPM20P-2000- gebogen 90-855-300
Menge: 4,000 St

##### Abschnitt 02.03.04 Stahlrahmen

**02.03.04.1 Kernbohrung, Stb, Durchmesser 180mm**
Kernbohrung in Stahlbetonbauteilen inkl. Bauschuttentsorgung
Bohrung zur Verankerung des Stützenfüße der Stahlrahmen

Bauteil:  Stahlbetondecke d=20cm
Durchmesser: 180 mm
Bohrtiefe:  150mm

pro Stahlrahmen 4 Stk.

Ausführungsort:
Erdgeschoß Raum 0.04 und Raum 0.06
1. Obrgeschoß Raum 1.04 und Raum 1.06
Menge: 16,000 St

**02.03.04.2 Rahmenkonstruktion R1, Profile IPE 320**
Liefern und Einbauen von zwei baugleichen Rahmenkonstruktion aus IPE 320, als Ersatz für den Abbruch der Mauerwerkswand gemäß Statik in hergestellte Öffnung inkl. kraftschlüssiges Verfugen (Pagel, Quellmörtel).

Zwei Rahmen, jeweils bestehend aus:
4 Stützen, 3 Querträger
Stahlträger aus Walzprofil nach DIN EN 10279, als Rahmenkonstruktion, einschl. aller Kopfplatten, Steifen, Bohrungen, Verbindungsmittel und Schweißnähte, Angaben lt. Statik, sowie einschl. Bohrungen für die Verschraubungen mit den bauseitigen Anschlüssen.

Einbauhöhe: bis 3,55m
Profil: IPE 320
Konstruktion der Ausführungsklasse DIN EN 1090: EXC
Material: Stahl nach DIN EN 10027-1
Güte: S235
Oberfläche: rostschutzgrundiert
Baustellenverbindungen: verschraubt

Im Gebäude ist nur Handtransport möglich!
Der erhöhte Montageaufwand und Transport auf die Etagen ist in den EP einzukalkulieren. Entsprechende Hebezeuge und Lastverteilungen sind mit einzukalkulieren.

Für die Ausführung werden vom AG folgende Unterlagen zur Verfügung gestellt:
statische Berechnung mit Positionsplänen

Ausführungsort:
1. Obergeschoß
Raum 1.06 und Raum 1.02

Das Material kann von außen über die Fenster eingebracht werden. Wahlweise können Kopfplattenstöße ausgeführt werden, dieses ist mit einzukalkulieren und im Rahmen der Werk- und Montageplanung mit dem Statiker abzustimmen.
Menge: 4950,000 kg

**02.03.04.3 Rahmenkonstruktion R2, Profile IPE 400**
Liefern und Einbauen von 2 baugleichen Rahmenkonstruktion aus IPE 400, als Ersatz für den Abbruch der Mauerwerkswand gemäß Statik in hergestellte Öffnung inkl. kraftschlüssiges Verfugen (Pagel, Quellmörtel).

Zwei Rahmen, jeweils bestehend aus:
4 Stützen, 3 Querträger
Stahlträger aus Walzprofil nach DIN EN 10279, als Rahmenkonstruktion, einschl. aller Kopfplatten, Steifen, Bohrungen, Verbindungsmittel und Schweißnähte, Angaben lt. Statik, sowie einschl. Bohrungen für die Verschraubungen mit den bauseitigen Anschlüssen.

Einbauhöhe: bis 3,55m
Profil: IPE 400
Konstruktion der Ausführungsklasse DIN EN 1090: EXC
Material: Stahl nach DIN EN 10027-1
Güte: S235
Oberfläche: rostschutzgrundiert
Baustellenverbindungen: verschraubt

Im Gebäude ist nur Handtransport möglich!
Der erhöhte Montageaufwand und Transport auf die Etagen ist in den EP einzukalkulieren. Entsprechende Hebezeuge und Lastverteilungen sind mit einzukalkulieren.

Für die Ausführung werden vom AG folgende Unterlagen zur Verfügung gestellt:
statische Berechnung mit Positionsplänen

Ausführungsort:
Erdgeschoß
Raum 0.06 und Raum 0.02

Das Material kann von außen über die Fenster eingebracht werden. Wahlweise können Kopfplattenstöße ausgeführt werden, dieses ist mit einzukalkulieren und im Rahmen der Werk- und Montageplanung mit dem Statiker abzustimmen.
Menge: 6420,000 kg

#### Untertitel 02.04 Fundament für Stahltreppe

*Hinweis: Übersicht Gründung der Stahlaußentreppe sh. Anlage*

**02.04.1 Schalung Einzelfundamente**
Schalung Einzelfundamente für Stahlaußentreppe liefern, fachgerecht aufbauen und nach Betonierarbeiten demontieren.

Die Fundamente liegen im ausgeschachteten Arbeitsraum.
In den oberen 80 cm ist das Fundament gemäß der statischen Angaben zu bewehren. (Angaben Statik sh. Anlage)

Abmessungen der Einzelfundamente:

2 x Fundament unter Stützen:
l x b x h = ca. 1,15m x 1,15 m x 3,70m

1 x Fundament unter Treppenantritt:
l x b x h = ca. 0,50 m x 1,80 m x 2,70m
Menge: 47,500 m²

**02.04.2 Ortbeton Einzelfundament unbewehrt C8/10**
*** EP-Aufgliederung gefordert
Ortbeton Einzelfundament, obere Betonfläche waagerecht, aus unbewehrtem Beton, Normalbeton C 8/10 DIN EN 206, DIN 1045-2, natürliche Gesteinskörnung.
Einzelvolumen über 3 bis 4 m3,
inkl. Transport zum Einbauort und aller zum Einbringen erforderlichen Geräte (Betonpumpe)
Menge: 9,415 m3

**02.04.3 Ortbeton Einzelfundament Stahlbeton C35/45 XF2 XC2 XD1 0,25-0,5m3**
*** EP-Aufgliederung gefordert
STLB-Bau 2023-04 013
Ortbeton Einzelfundament, obere Betonfläche waagerecht, aus Stahlbeton, Normalbeton C 35/45 DIN EN 206, DIN 1045-2, natürliche Gesteinskörnung, Expositionsklasse XF2 (Frostangriff, mäßige Wassersättigung mit Taumittel), Expositionsklasse XC2 (Bewehrungskorrosion durch Karbonatisierung, nass/selten trocken), Expositionsklasse XD1 (Bewehrungskorrosion durch Chloride, ausgenommen Meerwasser, mäßig feucht), Einzelvolumen über 0,25 bis 0,5 m3.
Menge: 2,836 m3

**02.04.4 Betonstabstahl, B500B**
Bewehrung aus Betonstabstahl, in unterschiedlichen Durchmessern, gem. Bewehrungsplänen, Biege- und Stahllisten der Tragwerksplanung, einschl. aller erforderlichen Anpassungsarbeiten.

Verschnitt ist einzukalkulieren.
Bauteil: Stahlbetonbalken
Betonstabstahl: B500B
Menge: 0,090 t

### Titel 03 Abdichtungsarbeiten

*Hinweis: Hinweis zur Ausführung*
Gemäß Bodengutachten ist in Abhängigkeit von Jahreszeit und Niederschlägen temporär mit anfallendem Stau- und/oder Hang- und / oder Schichtenwasser zu rechnen. Die Abdichtung ist daher gegen Drückendes Wasser mit einer Einbindetiefe von mehr als 3,00 m ins Erdreich nach DIN 18533-W2.2-E auszuführen.
Das Gebäude wurde nachträglich mit einem WDVS verkleidet.
(Ausführung 1998-2000). Die Arbeiten wurden ohne Abschlußprofil bis OK. Geländeoberfläche ausgeführt.
Umlaufend ist das vorhandene WDVS (EPS-Dämmung 80 mm) an die neue Perimeterdämmung anzuschließen. Zur Begradigung des Sockelbereiches sind Teilflächen des Bestands-WDVS daher zu demontieren.
Das angebotene Produktsystem ist durchgängig mit den vom Systemhersteller vorgesehenen Systemkomponenten auszuführen.

Die Arbeiten sind bei entsprechender Witterung und nach bauseits erfolgter Ausschachtung auszuführen.

Hinweis zur nachträglichen Bauwerksabdichtung
Die Verfahren und Hinweise der WTA Merkblätter
(Referat 4 Mauerwerk / Bauwerksabdichtung),
insbesondere Merkblatt 4-6-14/D "Nachträgliches Abdichten erdberührter Bauteile" und Merkblatt 4-9-11/D "Nachträgliches Abdichten und Instandsetzen von Gebäude- und Bauteilsockeln"
sind zuberücksichtigen.

Der Ausführende hat bei der Verarbeitung der
Produkte grundsätzlich die Ausführungsanweisungen
und/oder Vorgaben der jeweiligen aktuellen
technischen Merkblätter des Herstellers zu beachten.

angebotenes Abdichtungssystem: '.........'

**03.1 Demontage Dämmstoff Übergangsbereiche**
Vorhandene EPS-Dämmstoff mit Armierungslage und Oberputzschicht im umlaufenden, unbeschädigten Sockelbereich horizontal einschneiden und nach Art des Bieters restlos bis zum tragfähigen Wandbildner entfernen. Kleberschichten abstemmen und Flächen fräsen. Einschließlich Reststoffe sammeln und gegen Nachweis fachgerecht entsorgen.

Bauteil: Übergangszone Bestandsdämmung zum Sockelbereich

Der vorhandene Dämmstoff ist bis ca. 30 cm ü.OK. Gelände zu demontieren.

Arbeitsgerüste sind in die Position einzukalkulieren.
Menge: 40,000 m²

**03.2 Untergrundreinigung**
Verunreinigungen, beschichtungsfeindliche Ablagerungen, blätternde Altanstriche, mikrobiologischer Befall usw. fachgerecht entfernen. Entsorgung der anfallenden Reststoffe gegen Nachweis, der erforderlichen Genehmigungen und Nachbearbeitung der Flächen.

Bauteil: Gesamte Sockelflächen

Arbeitsgerüste sind in die Position einzukalkulieren.
Menge: 40,000 m²

**03.3 Ausgleichsputz**
Ausgleichsputz aus Zementmörtel auf Kelleraußenwänden auftragen und oberflächenglatt abreiben.

Untergrund: Ziegelmauerwerk
Höhe bis 3,60 m

Die schadstoffbelastete Altabdichtung wurde zuvor durch ein Fachunternehmen entfernt.

Arbeitsgerüste sind in die Position einzukalkulieren.
Menge: 320,240 m²

**03.4 Voranstrich, Wandabdichtung**
Voranstrich für Abdichtung auf Kellerwänden

Arbeitsgerüste sind in die Position einzukalkulieren.
Menge: 320,240 m²

**03.5 Herstellen einer Hohlkehle**
Hohlkehle aus Mörtel zwischen Fundament und Kellerwand, inkl. Haftbrücke herstllen

Mörtel: wasserabweisender Zementputzmörtel
Menge: 122,570 m

**03.6 Wandabdichtung, W2.2-E, PMBC**
Außenabdichtung erdberührter Außenwände gegen drückendes Wasser, Einbauteife >3,00m-3,60m Eintauchtiefe, mit kunststoffmodifizierter Bitumendickbeschichtung als Spachtelmasse in 2 Arbeitsgängen mit Gewebeeinlage.
Beachtung der Herstellerrichtlinien

Bauteil: Kellerwand
Untergrund: Ziegelmauerwerk, verputzt
Wassereinwirkungssklasse: W2.2-E
Rissklasse: R2-E (mäßig)
Rissüberbrückungsklasse: RÜ2-E (mäßig)
Raumnutzungsklasse: RN2-E
Trockenschichtdicke: mind. 5 mm

Arbeitsgerüste sind in die Position einzukalkulieren.
Menge: 320,240 m²

**03.7 Hohlkehle abdichten, PMBC**
Abdichtung der Hohlkehle mit bituminöser Dickbeschichtung. Abdichtung über Ausrundung ausbilden und in die zugehörige Flächenabdichtung einbinden.
Menge: 122,570 m

**03.8 Durchdringung andichten**
Flächenabdichtung mit Bitumendickbeschichtung hohlkehlenartig an Durchdringung anarbeiten.

Arbeitsgerüste sind in die Position einzukalkulieren.
Menge: 4,000 St

*Hinweis: Wärmedämmverbundsystem / Perimeterdämmung*

**03.9 Schutzabdeckung**
Schutzabdeckung nicht zu bearbeitender Bauteile wie Fenster, Türen, Fensterbänke u.ä. herstellen einschließlich Unterhaltung sowie späterer Beseitigung und Entsorgung.

Arbeitsgerüste sind in die Position einzukalkulieren.
Menge: 28,520 m²

**03.10 Maueranker**
Maueranker im Zuge der Fensterbankmontage im Abstand von 50 cm setzen. Die Länge ist in Abhängigkeit der Dämmstoffdicke und des Tropfkantenüberstandes der Fensterbank zu bestimmen.

Arbeitsgerüste sind in die Position einzukalkulieren.

Fabrikat: Brillux Maueranker 3569 oder gleichwertig

angebotenes Fabrikat: '.........'
Menge: 19,000 St

**03.11 Fensterbänke montieren**
Fensterbankunterbau durch Auffüttern mit einem Dämmstoffkeil im erforderlichen Neigungswinkel passgenau herstellen. Fensterbanksystem bestehend aus Alu-Fensterbank 3557, einschl. Antidröhnbeschichtung 3561, WDVS Dichtband 3799 Typ FE, 19/3 und Schutzfolie liefern und fachgerecht montieren. Einschl. Bordprofile aus TS Gleitendstücken 3800 entsprechend der vorgenannten Fensterbankausladung anbringen. Die Profile sind regendicht unter Berücksichtigung der längenabhängigen Dehnung der Fensterbank anzubringen.

Farbton:  weiß
Tropfkantenüberstand:  ca. 40 mm
Ausladung:  ca. 26 cm
Anzahl der Fensterbänke: 12 Stk.

Arbeitsgerüste sind in die Position einzukalkulieren.

Fabrikat: Brillux oder gleichwertig

angebotenes Fabrikat: '.........'
Menge: 10,600 m

**03.12 Sockelprofil**
Sockelprofil als unteren und/oder seitlichen Abschluss der Dämmplatten fluchtgerecht anbringen als unteren Abschluss.

Zwischen Profil und Untergrund ist ein Dichtband einzubauen,

Dämmstoffdicke: 80 mm

Arbeitsgerüste sind in die Position einzukalkulieren.

angebotenes Fabrikat: '.........'
Menge: 117,240 m

**03.13 Fensteranschlußprofil**
Gewebeanschlußprofil mit integriertem PUR-Band, vor dem Anbringen der Dämmplatten auf Fenster- und Türrahmen, dreiseitig umlaufend, fachgerecht einbauen. Der Gewebestreifen ist in die nachfolgende Armierung einzubetten.

Profilbreite:  ca. 23 mm
Abbruchkante: ca. 16 mm
Gewebestreifen: ca. 12,5 cm

Arbeitsgerüste sind in die Position einzukalkulieren.

Einbauort:
UG, EG, 1.OG, 2.OG

Fabrikat: Brillux Anschlußprofil Pro 3880 oder gleichwertig

angebotenes Fabrikat: '.........'
Menge: 41,000 m

**03.14 Dichtband**
Anschlussfuge zu allen angrenzenden Bauteilen, z.B. Überstände, Fensterbänke, Kragplatte u.ä. mit Fugenband nach Vorschrift ausbilden, einschl. Kellenschnitt

Arbeitsgerüste sind in die Position einzukalkulieren.

Fabrikat: Brillux oder gleichwertig

angebotenes Fabrikat: '.........'
Menge: 59,200 m

**03.15 Perimeterdämmung Kelleraußenwand W2.2-XPS-Hartschaum XPS 0,035W/(mK) D 80mm PW dh**
*** EP-Aufgliederung gefordert
Perimeterdämmung auf Kelleraußenwand, Wassereinwirkungsklasse W2.2-E (hohe Einwirkung von drückendem Wasser über 3 m Eintauchtiefe), aus Polystyrol-Hartschaum XPS DIN EN 13164, Bemessungswert der Wärmeleitfähigkeit max. 0,035 W/(mK), Nennwert der Wärmeleitfähigkeit max. 0,034 W/(mK), Dicke 80 mm, Anwendungsgebiet DIN 4108-10 PW, hohe Druckbelastbarkeit - dh, mit Klebe- und Dichtungsmasse auf Bitumenbasis (2-Komponentenkleber) befestigen.

Bauteil: Sockelflächen Gebäude bis zur Bestandsdämmung

Arbeitsgerüste sind in die Position einzukalkulieren.
Menge: 314,439 m2

**03.16 Perimeterdämmung Kelleraußenwand W2.2-EPS-Hartschaum EPS 0,035W/(mK) D 80mm PW**
*** EP-Aufgliederung gefordert
STLB-Bau 2023-04 013
Perimeterdämmung auf Kelleraußenwand, Wassereinwirkungsklasse W2.2-E (hohe Einwirkung von drückendem Wasser über 3 m Eintauchtiefe), aus Polystyrol-Hartschaum EPS DIN EN 13163, Bemessungswert der Wärmeleitfähigkeit max. 0,035 W/(mK), Nennwert der Wärmeleitfähigkeit max. 0,034 W/(mK), Dicke 80 mm, Anwendungsgebiet DIN 4108-10 PW, mit Klebe- und Dichtungsmasse auf Bitumenbasis (2-Komponentenkleber) befestigen.
Menge: 28,531 m2

**03.17 Zulage Stoßverklebung**
Vollflächige Verklebung der umlaufenden Stoßfuge im Übergang zwischen neuen Dämmplatten und dem Dämmstoff im Bestand mit geeignetem Klebeschaum. Verklebung im Floating-Buttering-Verfahren. Klebeschaum auf beiden Stoßseiten auftragen und Dämplatten zusammenfügen. Austretenden Klebeschaum entfernen und Übergangsbereiche beischleifen.

Arbeitsgerüste sind in die Position einzukalkulieren.

Bauteil: Sockelflächen Gebäude im Übergang zur Bestandsdämmung.

angebotenes Material: '.........'
Menge: 117,240 m

**03.18 Dämmplattenverdübelung**
Verdübelung der vorgenannten Perimeter-Dämmplatten im Bereich der Fassadenflächen oberhalb der Vertikalabdichtung mit WDVS SenkdübelSTR U 2G 3811 ETA.. Den WDVS Dübel mit dem STR-Tool 3587 ca. 15 mm vertieft durch die Dämmplatte in den tragfähigen Wandbildner einschrauben. WDVS Dübel-Rondell STR 3487 in die Vertiefung oberflächenbündig einsetzen. Eventuelle Überstände planschleifen. Dübellänge entsprechend der Dämmplattendicke, den Kleberschichten und dem Putzsystem im Bestand wählen. Die Dübel müssen 25 mm im tragfähigen Untergrund (Wandbildner) verankert sein,, Putz- und Kleberschichten sind zu überbrücken.

Arbeitsgerüste sind in die Position einzukalkulieren.

Bauteil: Dämmplatten Sockelflächen oberhalb der Vertikalabdichtung

Dübeltyp: WDVS Senkdübel STR U 2G 3811 ETA mit WDVS Dübel-Rondell STR 3487
Länge: 135mm
Dübeldichte: 6 Stk./m²

Fabrikat: Brillux oder gleichwertig

angebotenes Fabrikat: '.........'
Menge: 36,000 m²

**03.19 Eckschutz Gebäudeecken**
WDVS Gewebe-Eckschutzschiene 3763 als Kantenschutz an allen Gebäudeecken lot- und fluchtgerecht in die nachfolgend beschriebene Armierungsmasse einbetten.

Arbeitsgerüste sind in die Position einzukalkulieren.

Format: 10/10 cm

Fabrikat: Brillux oder gleichwertig

angebotenes Fabrikat: '.........'
Menge: 5,940 m

**03.20 Eckschutz Fenster- und Türecken**
WDVS Gewebe-Eckschutzschiene 3763 als Kantenschutz an allen Ecken von Gebäudeöffnungen, z.B. Fenster- und Türleibungen, Nischen u.Ä., lot- und fluchtgerecht in die nachfolgend beschriebene Armierungsmasse einbetten.

Arbeitsgerüste sind in die Position einzukalkulieren.

Format: 10/23 cm

Fabrikat: Brillux oder gleichwertig

angebotenes Fabrikat: '.........'
Menge: 38,300 m

**03.21 Haftbrücke mineralisch Außenwand XPS-Pl.**
*** EP-Aufgliederung gefordert
STLB-Bau 2023-04 023
Haftbrücke mineralisch, kunststoffvergütet, auf Außenwand, außen, Untergrund XPS-Platte, Arbeitshöhe der zu bearbeitenden oder zu bekleidenden Fläche bis 3,5 m über der Standfläche des hierfür erforderlichen Gerüstes.
Menge: 72,000 m2

**03.22 Flächenarmierung**
Armierungsmasse in erforderlich dicker Schicht voll abdeckend auftragen, WDVS Glasseidengewebe 3797 in die nasse Armierungsschicht, ca. 10 cm überlappend, einlegen und nass in feucht mit einer zweiten Lage Armierungsmasse abdecken. Das Armierungsgewebe muss mittig, mit Tendenz nach außen, angebracht sein. An allen Ecken von Fassadenöffnungen und Aussparungen ist eine Diagonalarmierung fachgerecht herzustellen. Trocknungszeit bis zur Weiterverarbeitung mindestens 3 Tage.
Armierungsmasse: Base Tec 3540 (Komponente A) gemischt 1:1 mit Base Tec 3541 (Komponente B)

Arbeitsgerüste sind in die Position einzukalkulieren.

Bauteil: gesamte Sockelflächen bis zum Sockelprofil im Bestand (Abschluss Strukturputz im EG)

Fabrikat: Brillux oder gleichwertig

angebotenes Fabrikat: '.........'
Menge: 72,000 m²

**03.23 Diagonalarmierung**
Diagonalarmierungen an Ecken von Fensteröffnungen und Aussparungen mit WDVS Diagonal-Armierungspfeil 3713 unter Verwenung der systemgerechten Armierungsmasse fachgerecht herstellen.

Arbeitsgerüste sind in die Position einzukalkulieren.

Fabrikat: Brillux oder gleichwertig

angebotenes Fabrikat: '.........'
Menge: 46,000 St

**03.24 Dämmen und Armieren von Leibungen**
Leibungen von Fenstern und Türen wie in der vorgenannten Position zur Verklebung in diesem WDVS-System beschrieben, dämmen und armeiren.

Arbeitsgerüste sind in die Position einzukalkulieren.

Dämmplattendicke: ca. 40 mm
Leibungstiefe:  ca. 260 mm

Fabrikat: Brillux oder gleichwertig

angebotenes Fabrikat: '.........'
Menge: 38,300 m

**03.25 Oberputz Glattputz mit Anstrich**
Rausan Feinputz KR 3530 in Protect-Qualität, werkseitig aligizid/fungizid ausgerüstet, in einem Zug aufziehen, auf Kornstärke abziehen und mit einem weichen Kunststoffglätter abreiben.
Zusätzlicher Anstrich der vorgenannten Flächen im WDV-System.
Grund- und Schlußanstrich jeweils mit Secodur 920 in Protect Qualität, mit Filmschutz bei algen- und pilzgefährdeten Flächen.

Arbeitsgerüste sind in die Position einzukalkulieren.

Farbton: mittel getönt nach Angaben des Auftraggebers.

Bauteil: gesamte Sockelflächen bis zum Sockelprofil im Bestand (Abschluss Strukturputz der Obergeschosse)

Farbe: Brillux oder gleichwertig

angebotenes Fabrikat: '.........'
Menge: 63,375 m²

**03.26 Oberputz Leibungen**
Leistung wie in der vorgenannen Position, jedoch:

Leibungen an Fenstern und Türen

Arbeitsgerüste sind in die Position einzukalkulieren.

Leibungstiefe ca 26 cm

Fabrikat: Brillux oder gleichwertig

angebotenes Fabrikat: '.........'
Menge: 66,400 m

**03.27 GFK-Lichtschacht, 100 cm x130 cm x 60 cm, begehbar**
Formstabiler GFK-Lichtschacht, Breite 100 cm, Höhe 130 cm, Tiefe 60 cm aus glasfaserverstärktem Polyester, Farbe weiß, frost- und hitzebeständig, begehbar. Inkl. feuerverzinktem Abdeckrost mit integrierter Rostabhebesicherung liefern und einbauen inkl. erforderlichem Befestigungsset.
Mit Entwässerungsöffnung für EW-Anschluss, mit Schmutzsieb.

Arbeitsgerüste sind in die Position einzukalkulieren.

Lichtschacht:  100 x 60 cm
Tiefe:  130 cm
Abdeckrost:  Gitterrost, 30/30 begehbar

Untergrund: Perimeterdämmung 8 cm
  Abdichtung auf Putz
  Mauerwerk (Ziegel 51 cm)

System ACO oder gleichwertig

angebotenes Fabrikat: '.........'
Menge: 8,000 St

**03.28 Aufstockelement 100 x 34 x 60 cm hv, mit verl. Schenkel, inkl Montageset**
ACO Aufstockelement 1000x340x600 höhenverstellbare Ausführung für Lichtschacht 1000x1300x400 mm,
mit um 20 cm verlängertem Schenkel.

Technische Eigenschaften:
stabiles Hohlkammerprofil aus PVC
graue und stabile Rostkante
Verschraubung lediglich mit Lichtschacht
stufenlose Höhenverstellung von 3-30 cm
(mit 2 fixen Elementen max. Aufstockhöhe 82,5 cm)
Ausrichtung entsprechend dem Oberflächengefälle möglich
(max. 2% Gefälle), nachträgliche Anpassung an Bodenniveau.
Seitenschenkel kürz- bzw. ausklinkbar liefern und nach Herstellerangaben einbauen.

Arbeitsgerüste sind in die Position einzukalkulieren.

System: ACO Aufstockelement höhenverstellbar incl. Montageset oder gleichwertig.

'.........'
angbotenes Fabriakt:
Menge: 8,000 St

**03.29 Feuchteschutzanstrich**
Zweimaliger Feuchteschutzanstrich der armierten und geputzten Flächen unterhalb der Geländeoberkante und im Einbindungsbereich zur Geländelinie (bis 5 cm oberhalb Geländeoberkante) mit BaseTec 3540 gemischt 1:1 mit Base Tec 3541, bis ca. 5% mit Wasser verdünnt.

Arbeitsgerüste sind in die Position einzukalkulieren.

Fabrikat: Brillux oder gleichwertig

angebotenes Fabrikat: '.........'
Menge: 49,274 m²

**03.30 Schutzschicht, Kunststoffnoppenbahn**
Sickerschicht mit Noppenbahnen auf erdberührten Bauteilen. Leistung einschl. Eckausbildung und Herstellen von Randabschlüssen und Durchdringungen.

Arbeitsgerüste sind in die Position einzukalkulieren.
Menge: 320,240 m²

### Titel 04 Stundenlohnarbeiten

*Hinweis: Zusätzliche Technische Vertragsbedingungen: Stundenlohnarbeiten*
ZTV 01 Die in diesem Titel aufgeführten Positionen kommen nur nach Bedarf und auf ausdrückliche Anweisung der Bauleitung zur Ausführung. Massenänderungen, egal in welchem Umfang, sowie der Eegfall ganzer Postionen berechtigen den AN nicht zu Preisänderungen oder Nachforderungen.

ZTV 02 Alle Stundenlohnarbeiten verstehen sich einschließlich Gestellung von Werkzeug, Hilfsmaterialien, Bohlen und Gerüsten. Diese sind in die EP einzukalkulieren. Vorarbeiter- und Polierstunden werden nicht gesondert vergütet.

**04.1 Stundenlohn, Facharbeiter**
Stunden eines Facharbeiters (Maurer, Betonbauer, Schlosser), es ist ein Mittellohn zu kalkulieren für evtl. erforderliche Arbeiten, die nicht im Leistungsverzeichnis erfsst sind und gegen Nachweis und nur auf besondere Anweisung der Bauleitung zur Ausführung kommen.
Menge: 40,000 h

**04.2 Stundenlohn, Helfer**
wie vorbeschriebene Position, jedoch Stunden eines Helfers
Menge: 20,000 h
